# Acumulador para agua caliente sanitaria

- Propiedad del archivo: CYPE Ingenieros S.A.
- Formato: FIEBDC-3/2016
- Programa: Generador de precios de la construcción. CYPE Ingenieros, S.A.
- Fecha: 09/04/2024
- Ámbito geográfico: Uruguay
- Divisa: UYU
- Costes indirectos: 3 %
- Gastos generales: 13 %
- Beneficio industrial: 6 %
- IVA: 21 %

## I Instalaciones

### IC Calefacción, refrigeración, climatización y agua caliente sanitaria

#### ICS Sistemas de conducción de agua

**ICS060** Ud Acumulador para agua caliente sanitaria
Acumulador para producción de agua caliente sanitaria, de 2000 l de capacidad, 1280 mm de diámetro y 2341 mm de altura, presión máxima de trabajo 8 bar, formado por cuba de acero con revestimiento epoxídico, aislamiento térmico de espuma de poliuretano libre de CFC, boca lateral DN 400, revestimiento externo de poliéster y ánodo de magnesio, temperatura máxima de trabajo 90°C. Incluso válvulas de corte, elementos de montaje y accesorios necesarios para su correcto funcionamiento.
Incluye: Replanteo. Colocación. Conexionado. Comprobación de su correcto funcionamiento.
Criterio de cómputo de proyecto: Número de unidades previstas, según documentación gráfica de Proyecto.
Criterio de cómputo de obra: Se medirá el número de unidades realmente ejecutadas según especificaciones de Proyecto.

| Código | Ud | Descripción | Rendimiento | Precio | Importe |
|---|---|---|---|---|---|
| mt38the300c | Ud | Acumulador para producción de agua caliente sanitaria, de 2000 l de capacidad, 1280 mm de diámetro y 2341 mm de altura, presión máxima de trabajo 8 bar, formado por cuba de acero con revestimiento epoxídico, aislamiento térmico de espuma de poliuretano libre de CFC, boca lateral DN 400, revestimiento externo de poliéster y ánodo de magnesio, temperatura máxima de trabajo 90°C. (material) | 1 | 386919.56 | 386919.560 |
| mt37sve010g | Ud | Válvula de esfera de latón niquelado para roscar de 2". (material) | 4 | 1380.54 | 5522.160 |
| mt38www011 | Ud | Material auxiliar para instalaciones de agua caliente sanitaria (material) | 1 | 84.36 | 84.360 |
| mo004 | h | Oficial calefaccionista. (mano de obra) | 2.518 | 373.16 | 939.617 |
| mo103 | h | Medio oficial calefaccionista. (mano de obra) | 2.518 | 251.66 | 633.680 |
| % | % | Herramientas | 2 % | 394099.377 | 7881.988 |
|  |  | Costes directos |  |  | 401981.365 |

## Recursos

**mt37sve010g** Ud Válvula de esfera de latón niquelado para roscar de 2"
Datos técnicos: Coste energético 1932.739 MJ; Emisión de CO2 129.861 kg
Residuos:
- embalaje: re150101 Envases de papel y cartón. (componente de residuo); rendimiento 0.072 kg; Código LER 15 01 01; Masa del elemento 1 kg; Volumen 0.001333 m3
