# Equipo premontado con medidor calorífico y bomba de circulación, para circuito de calefacción

- Propiedad del archivo: CYPE Ingenieros S.A.
- Formato: FIEBDC-3/2016
- Programa: Generador de precios de la construcción. CYPE Ingenieros, S.A.
- Fecha: 09/04/2024
- Ámbito geográfico: Uruguay
- Divisa: UYU
- Costes indirectos: 3 %
- Gastos generales: 13 %
- Beneficio industrial: 6 %
- IVA: 21 %

## I Instalaciones

### IC Calefacción, refrigeración, climatización y agua caliente sanitaria

#### ICS Sistemas de conducción de agua

**ICS089** Ud Equipo premontado con medidor calorífico y bomba de circulación, para circuito de calefacción.
Equipo premontado para circuito de calefacción para vivienda, con medidor de energía de 2,5 m³/h de caudal nominal y con salida para bus de comunicación M-Bus, alimentación del medidor a 230 V y bomba de circulación electrónica, DN 15 mm, con colector modular componible DN 32 mm con tapones ciegos, válvula mezcladora termostática de 3 vías, llaves de corte con termómetro integrado en impulsión y en retorno, llave de corte en retorno, válvula de 2 vías con regulador de 7 posiciones para equilibrado manual y actuador termoeléctrico a 4 hilos, filtro retenedor de residuos y carcasa de polietileno expandido de 15 mm de espesor para aislamiento térmico.
Incluye: Replanteo. Colocación. Conexionado.
Criterio de cómputo de proyecto: Número de unidades previstas, según documentación gráfica de Proyecto.
Criterio de cómputo de obra: Se medirá el número de unidades realmente ejecutadas según especificaciones de Proyecto.

| Código | Ud | Descripción | Rendimiento | Precio | Importe |
|---|---|---|---|---|---|
| mt38alb792ve | Ud | Equipo premontado para circuito de calefacción para vivienda, con medidor de energía de 2,5 m³/h de caudal nominal y con salida para bus de comunicación M-Bus, alimentación del medidor a 230 V y bomba de circulación electrónica, DN 15 mm, con colector modular componible DN 32 mm con tapones ciegos, válvula mezcladora termostática de 3 vías, llaves de corte con termómetro integrado en impulsión y en retorno, llave de corte en retorno, válvula de 2 vías con regulador de 7 posiciones para equilibrado manual y actuador termoeléctrico a 4 hilos, filtro retenedor de residuos y carcasa de polietileno expandido de 15 mm de espesor para aislamiento térmico. (material) | 1 | 96796.9 | 96796.900 |
| mt38www012 | Ud | Material auxiliar para instalaciones de calefacción y agua caliente sanitaria (material) | 1 | 122.18 | 122.180 |
| mo004 | h | Oficial calefaccionista. (mano de obra) | 1.199 | 373.16 | 447.419 |
| % | % | Herramientas | 2 % | 97366.499 | 1947.330 |
|  |  | Costes directos |  |  | 99313.829 |
