# Medidor de agua

- Propiedad del archivo: CYPE Ingenieros S.A.
- Formato: FIEBDC-3/2016
- Programa: Generador de precios de la construcción. CYPE Ingenieros, S.A.
- Fecha: 09/04/2024
- Ámbito geográfico: Uruguay
- Divisa: UYU
- Costes indirectos: 3 %
- Gastos generales: 13 %
- Beneficio industrial: 6 %
- IVA: 21 %

## I Instalaciones

### IC Calefacción, refrigeración, climatización y agua caliente sanitaria

#### ICS Sistemas de conducción de agua

**ICS090** Ud Medidor de agua.
Medidor para agua caliente sanitaria de chorro múltiple, preequipado para emisor de impulsos, para roscar, de 32 mm de diámetro nominal y temperatura máxima del líquido conducido 90°C.
Incluye: Replanteo. Colocación. Conexionado. Comprobación de su correcto funcionamiento.
Criterio de cómputo de proyecto: Número de unidades previstas, según documentación gráfica de Proyecto.
Criterio de cómputo de obra: Se medirá el número de unidades realmente ejecutadas según especificaciones de Proyecto.

| Código | Ud | Descripción | Rendimiento | Precio | Importe |
|---|---|---|---|---|---|
| mt37cic045d | Ud | Medidor para agua caliente sanitaria de chorro múltiple, preequipado para emisor de impulsos, para roscar, de 32 mm de diámetro nominal y temperatura máxima del líquido conducido 90°C. (material) | 1 | 12565.65 | 12565.650 |
| mt38www012 | Ud | Material auxiliar para instalaciones de calefacción y agua caliente sanitaria (material) | 1 | 122.18 | 122.180 |
| mo004 | h | Oficial calefaccionista. (mano de obra) | 0.599 | 373.16 | 223.523 |
| % | % | Herramientas | 2 % | 12911.353 | 258.227 |
|  |  | Costes directos |  |  | 13169.580 |
