# Inversor fotovoltaico

- Propiedad del archivo: CYPE Ingenieros S.A.
- Formato: FIEBDC-3/2016
- Programa: Generador de precios de la construcción. CYPE Ingenieros, S.A.
- Fecha: 09/04/2024
- Ámbito geográfico: Uruguay
- Divisa: UYU
- Costes indirectos: 3 %
- Gastos generales: 13 %
- Beneficio industrial: 6 %
- IVA: 21 %

## I Instalaciones

### IE Eléctricas

#### IEF Solar fotovoltaica

**IEF020** Ud Inversor fotovoltaico.
Inversor monofásico, potencia máxima de entrada 5 kW, voltaje de entrada máximo 600 Vcc, rango de voltaje de entrada de 260 a 500 Vcc, potencia nominal de salida 2,5 kW, potencia máxima de salida 2,5 kVA, eficiencia máxima 97,2%, dimensiones 460x122x357 mm, con comunicación vía Wi-Fi para control remoto desde un smartphone, tablet o PC, puertos Ethernet y RS-485, y protocolo de comunicación Modbus. Incluso accesorios necesarios para su correcta instalación.
Incluye: Montaje, fijación y nivelación. Conexionado y comprobación de su correcto funcionamiento.
Criterio de cómputo de proyecto: Número de unidades previstas, según documentación gráfica de Proyecto.
Criterio de cómputo de obra: Se medirá el número de unidades realmente ejecutadas según especificaciones de Proyecto.

| Código | Ud | Descripción | Rendimiento | Precio | Importe |
|---|---|---|---|---|---|
| mt35ifg010c | Ud | Inversor monofásico, potencia máxima de entrada 5 kW, voltaje de entrada máximo 600 Vcc, rango de voltaje de entrada de 260 a 500 Vcc, potencia nominal de salida 2,5 kW, potencia máxima de salida 2,5 kVA, eficiencia máxima 97,2%, dimensiones 460x122x357 mm, con comunicación vía Wi-Fi para control remoto desde un smartphone, tablet o PC, puertos Ethernet y RS-485, y protocolo de comunicación Modbus. (material) | 1 | 53090.97 | 53090.970 |
| mo003 | h | Oficial electricista. (mano de obra) | 0.242 | 373.16 | 90.305 |
| mo102 | h | Medio oficial electricista. (mano de obra) | 0.242 | 251.66 | 60.902 |
| % | % | Herramientas | 2 % | 53242.177 | 1064.844 |
|  |  | Costes directos |  |  | 54307.021 |
