# Armario de conexiones

- Propiedad del archivo: CYPE Ingenieros S.A.
- Formato: FIEBDC-3/2016
- Programa: Generador de precios de la construcción. CYPE Ingenieros, S.A.
- Fecha: 07/11/2024
- Ámbito geográfico: Uruguay
- Divisa: UYU
- Costes indirectos: 3 %
- Gastos generales: 13 %
- Beneficio industrial: 6 %
- IVA: 21 %

## I Instalaciones

### IE Eléctricas

#### IEF Solar fotovoltaica

**IEF050** Ud Armario de conexiones.
Armario monobloc de poliéster reforzado con fibra de vidrio, de 400x600x230 mm, color gris RAL 7035, con grados de protección IP66 e IK10. Instalación en superficie.
Incluye: Replanteo. Colocación y fijación.
Criterio de cómputo de proyecto: Número de unidades previstas, según documentación gráfica de Proyecto.
Criterio de cómputo de obra: Se medirá el número de unidades realmente ejecutadas según especificaciones de Proyecto.

| Código | Ud | Descripción | Rendimiento | Precio | Importe |
|---|---|---|---|---|---|
| mt35aeg010e | Ud | Armario monobloc de poliéster reforzado con fibra de vidrio, de 400x600x230 mm, color gris RAL 7035, con grados de protección IP66 e IK10. (material) | 1 | 5215.72 | 5215.720 |
| mo003 | h | Oficial electricista. (mano de obra) | 0.272 | 387.56 | 105.416 |
| mo102 | h | Medio oficial electricista. (mano de obra) | 0.272 | 261.38 | 71.095 |
| % | % | Herramientas | 2 % | 5392.231 | 107.845 |
|  |  | Costes directos |  |  | 5500.076 |
