# Salida de cables empotrada

- Propiedad del archivo: CYPE Ingenieros S.A.
- Formato: FIEBDC-3/2016
- Programa: Generador de precios de la construcción. CYPE Ingenieros, S.A.
- Fecha: 07/11/2024
- Ámbito geográfico: Uruguay
- Divisa: UYU
- Costes indirectos: 3 %
- Gastos generales: 13 %
- Beneficio industrial: 6 %
- IVA: 21 %

## I Instalaciones

### IE Eléctricas

#### IEM Mecanismos

**IEM080** Ud Salida de cables empotrada.
Salida de cables, gama básica, con bornes dobles para 4 conductores de hasta 2,5 mm² de sección, tensión nominal 400 V y brida de sujeción, con tapa, de color blanco y marco embellecedor para 1 elemento, de color blanco. Instalación empotrada.
Criterio de valoración económica: El precio no incluye la caja para mecanismo empotrado.
Incluye: Montaje, conexionado y comprobación de su correcto funcionamiento.
Criterio de cómputo de proyecto: Número de unidades previstas, según documentación gráfica de Proyecto.
Criterio de cómputo de obra: Se medirá el número de unidades realmente ejecutadas según especificaciones de Proyecto.

| Código | Ud | Descripción | Rendimiento | Precio | Importe |
|---|---|---|---|---|---|
| mt33gbg820a | Ud | Salida de cables, para empotrar, gama básica, con bornes dobles para 4 conductores de hasta 2,5 mm² de sección, tensión nominal 400 V y brida de sujeción. (material) | 1 | 460.93 | 460.930 |
| mt33gbg825a | Ud | Tapa para salida de cables, gama básica, de color blanco. (material) | 1 | 118.71 | 118.710 |
| mt33gbg950a | Ud | Marco embellecedor para 1 elemento, gama básica, de color blanco. (material) | 1 | 115.81 | 115.810 |
| mo003 | h | Oficial electricista. (mano de obra) | 0.167 | 387.56 | 64.723 |
| % | % | Herramientas | 2 % | 760.173 | 15.203 |
|  |  | Costes directos |  |  | 775.376 |
