# Conductor de tierra

- Propiedad del archivo: CYPE Ingenieros S.A.
- Formato: FIEBDC-3/2016
- Programa: Generador de precios de la construcción. CYPE Ingenieros, S.A.
- Fecha: 07/11/2024
- Ámbito geográfico: Uruguay
- Divisa: UYU
- Costes indirectos: 3 %
- Gastos generales: 13 %
- Beneficio industrial: 6 %
- IVA: 21 %

## I Instalaciones

### IE Eléctricas

#### IEP Puesta a tierra

**IEP025** m Conductor de tierra.
Conductor de tierra formado por pletina rígida desnuda de cobre estañado, de 30x2 mm. Incluso uniones realizadas con soldadura aluminotérmica, grapas y bornes de unión. Totalmente montado, conexionado y probado.
Incluye: Replanteo del recorrido. Tendido del conductor de tierra. Conexionado del conductor de tierra mediante bornes de unión.
Criterio de cómputo de proyecto: Longitud medida según documentación gráfica de Proyecto.
Criterio de cómputo de obra: Se medirá la longitud realmente ejecutada según especificaciones de Proyecto.

| Código | Ud | Descripción | Rendimiento | Precio | Importe |
|---|---|---|---|---|---|
| mt41pca010a | m | Pletina conductora de cobre estañado, desnuda, de 30x2 mm. (material) | 1 | 3205.11 | 3205.110 |
| mt35www020 | Ud | Material auxiliar para instalaciones de toma de tierra. (material) | 0.1 | 68.65 | 6.865 |
| mo003 | h | Oficial electricista. (mano de obra) | 0.119 | 387.56 | 46.120 |
| % | % | Herramientas | 2 % | 3258.095 | 65.162 |
|  |  | Costes directos |  |  | 3323.257 |

Residuos:
- colocación: mt41pca010a Pletina conductora de cobre estañado, desnuda, de 30x2 mm; factor de residuo 0.024

## Recursos

**mt41pca010a** m Pletina conductora de cobre estañado, desnuda, de 30x2 mm
Datos técnicos: Coste energético 20.458 MJ; Emisión de CO2 0.418 kg; Código LER 17 04 01; Masa del elemento 0.534 kg; Volumen 0.000356 m3
Residuos:
- embalaje: re170203 Plástico. (componente de residuo); rendimiento 0.008 kg; Código LER 17 02 03; Masa del elemento 1 kg; Volumen 0.001667 m3
