# Guardamotor modular

- Propiedad del archivo: CYPE Ingenieros S.A.
- Formato: FIEBDC-3/2016
- Programa: Generador de precios de la construcción. CYPE Ingenieros, S.A.
- Fecha: 09/04/2024
- Ámbito geográfico: Uruguay
- Divisa: UYU
- Costes indirectos: 3 %
- Gastos generales: 13 %
- Beneficio industrial: 6 %
- IVA: 21 %

## I Instalaciones

### IE Eléctricas

#### IEX Aparamenta

**IEX080** Ud Guardamotor modular.
Guardamotor con mando manual local, de 3,5 módulos, tripolar (3P), ajuste de la intensidad de disparo térmico entre 25 y 40 A, poder de corte 15 kA, de 63,5x112,5x78 mm, montaje sobre carril DIN (35 mm) y fijación a carril mediante garras. Totalmente montado, conexionado y probado.
Incluye: Montaje y conexionado del elemento.
Criterio de cómputo de proyecto: Número de unidades previstas, según documentación gráfica de Proyecto.
Criterio de cómputo de obra: Se medirá el número de unidades realmente ejecutadas según especificaciones de Proyecto.

| Código | Ud | Descripción | Rendimiento | Precio | Importe |
|---|---|---|---|---|---|
| mt35amc151f | Ud | Guardamotor con mando manual local, de 3,5 módulos, tripolar (3P), ajuste de la intensidad de disparo térmico entre 25 y 40 A, poder de corte 15 kA, de 63,5x112,5x78 mm, montaje sobre carril DIN (35 mm) y fijación a carril mediante garras. (material) | 1 | 10811.74 | 10811.740 |
| mo003 | h | Oficial electricista. (mano de obra) | 0.405 | 373.16 | 151.130 |
| % | % | Herramientas | 2 % | 10962.870 | 219.257 |
|  |  | Costes directos |  |  | 11182.127 |

## Recursos

**mt35amc151f** Ud Guardamotor con mando manual local
Datos técnicos: Coste energético 28.198 MJ; Emisión de CO2 1.515 kg
Residuos:
- embalaje: re150101 Envases de papel y cartón. (componente de residuo); rendimiento 0.038 kg; Código LER 15 01 01; Masa del elemento 1 kg; Volumen 0.001333 m3
