# Torre tanque

- Propiedad del archivo: CYPE Ingenieros S.A.
- Formato: FIEBDC-3/2016
- Programa: Generador de precios de la construcción. CYPE Ingenieros, S.A.
- Fecha: 09/04/2024
- Ámbito geográfico: Uruguay
- Divisa: UYU
- Costes indirectos: 3 %
- Gastos generales: 13 %
- Beneficio industrial: 6 %
- IVA: 21 %

## I Instalaciones

### IF Plomería

#### IFD Tanques/cisternas/grupos de presión

**IFD065** Ud Torre tanque.
Torre tanque metálica de celosía de 5 m de altura para tanque elevado de hasta 2000 l, con escalera de acceso y base de fijación del tanque de 1,3x1,3 m, empotrada en dado de hormigón H-25, clase de exposición ambiental A1, tamaño máximo del agregado 19,0 mm, consistencia muy plástica, premezclado, vertido desde camión, en suelo rocoso. Incluso excavación para fundación con medios mecánicos, transporte y descarga. Totalmente montada.
Incluye: Replanteo. Transporte y descarga. Excavación de la fundación. Eliminación de las tierras sueltas del fondo de la excavación. Montaje de la torre. Izado de la torre. Colocación y aplomado. Vertido y compactación del hormigón. Eliminación de restos, limpieza final y retirada de escombros. Carga de escombros sobre camión o contenedor.
Criterio de cómputo de proyecto: Número de unidades previstas, según documentación gráfica de Proyecto.
Criterio de cómputo de obra: Se medirá el número de unidades realmente ejecutadas según especificaciones de Proyecto.

| Código | Ud | Descripción | Rendimiento | Precio | Importe |
|---|---|---|---|---|---|
| mt37tod010f | Ud | Torre tanque metálica de celosía de 5 m de altura para tanque elevado de hasta 2000 l, con escalera de acceso y base de fijación del tanque de 1,3x1,3 m. (material) | 1 | 37707.08 | 37707.080 |
| mt10hmf080Ge | m³ | Hormigón masivo H-25, clase de exposición ambiental A1, tamaño máximo del agregado 19 mm, consistencia muy plástica, premezclado, según CIRSOC 201 2005. (material) | 1.8 | 7203.76 | 12966.768 |
| mq04cag010a | h | Camión con grúa de hasta 6 t. (maquinaria) | 0.232 | 1721.88 | 399.476 |
| mq01exn010i | h | Miniretroexcavadora sobre neumáticos, de 37,5 kW. (maquinaria) | 0.498 | 1591.3 | 792.467 |
| mo020 | h | Oficial mampostero de albañil de construcción. (mano de obra) | 1.581 | 363.15 | 574.140 |
| mo077 | h | Medio oficial mampostero de albañil de construcción. (mano de obra) | 1.581 | 252.15 | 398.649 |
| % | % | Herramientas | 2 % | 52838.580 | 1056.772 |
|  |  | Costes directos |  |  | 53895.352 |

## Recursos

**mt10hmf080Ge** m³ Hormigón masivo H-25
Datos técnicos: Coste energético 1840.000 MJ; Emisión de CO2 230.000 kg; Código LER 17 01 01; Masa del elemento 2300 kg; Volumen 1.533333 m3
