# Grifo

- Propiedad del archivo: CYPE Ingenieros S.A.
- Formato: FIEBDC-3/2016
- Programa: Generador de precios de la construcción. CYPE Ingenieros, S.A.
- Fecha: 07/11/2024
- Ámbito geográfico: Uruguay
- Divisa: UYU
- Costes indirectos: 3 %
- Gastos generales: 13 %
- Beneficio industrial: 6 %
- IVA: 21 %

## I Instalaciones

### IF Plomería

#### IFW Elementos

**IFW030** Ud Grifo.
Grifo de latón cromado, de 1" de diámetro.
Incluye: Replanteo. Colocación. Conexionado y comprobación de su correcto funcionamiento.
Criterio de cómputo de proyecto: Número de unidades previstas, según documentación gráfica de Proyecto.
Criterio de cómputo de obra: Se medirá el número de unidades realmente ejecutadas según especificaciones de Proyecto.

| Código | Ud | Descripción | Rendimiento | Precio | Importe |
|---|---|---|---|---|---|
| mt37sgl055c | Ud | Grifo de latón cromado, de 1" de diámetro. (material) | 1 | 900.94 | 900.940 |
| mt37www010 | Ud | Material auxiliar para instalaciones de plomería. (material) | 1 | 49.27 | 49.270 |
| mo008 | h | Oficial plomero. (mano de obra) | 0.119 | 387.56 | 46.120 |
| mo107 | h | Medio oficial plomero. (mano de obra) | 0.119 | 261.38 | 31.104 |
| % | % | Herramientas | 2 % | 1027.434 | 20.549 |
|  |  | Costes directos |  |  | 1047.983 |

## Recursos

**mt37sgl055c** Ud Grifo de latón cromado, de 1" de diámetro
Datos técnicos: Coste energético 61.534 MJ; Emisión de CO2 4.191 kg
Residuos:
- embalaje: re150101 Envases de papel y cartón. (componente de residuo); rendimiento 0.072 kg; Código LER 15 01 01; Masa del elemento 1 kg; Volumen 0.001333 m3
