# Válvula de retención

- Propiedad del archivo: CYPE Ingenieros S.A.
- Formato: FIEBDC-3/2016
- Programa: Generador de precios de la construcción. CYPE Ingenieros, S.A.
- Fecha: 07/11/2024
- Ámbito geográfico: Uruguay
- Divisa: UYU
- Costes indirectos: 3 %
- Gastos generales: 13 %
- Beneficio industrial: 6 %
- IVA: 21 %

## I Instalaciones

### IF Plomería

#### IFW Elementos

**IFW040** Ud Válvula de retención.
Válvula de retención de doble clapeta, con cuerpo de hierro fundido y clapeta, eje y resorte de acero inoxidable, DN 125 mm, PN 16 atm.
Incluye: Replanteo. Colocación. Conexionado y comprobación de su correcto funcionamiento.
Criterio de cómputo de proyecto: Número de unidades previstas, según documentación gráfica de Proyecto.
Criterio de cómputo de obra: Se medirá el número de unidades realmente ejecutadas según especificaciones de Proyecto.

| Código | Ud | Descripción | Rendimiento | Precio | Importe |
|---|---|---|---|---|---|
| mt37svr020g | Ud | Válvula de retención de doble clapeta, con cuerpo de hierro fundido y clapeta, eje y resorte de acero inoxidable, DN 125 mm, PN 16 atm. (material) | 1 | 3806.14 | 3806.140 |
| mt37www010 | Ud | Material auxiliar para instalaciones de plomería. (material) | 1 | 49.27 | 49.270 |
| mo008 | h | Oficial plomero. (mano de obra) | 0.298 | 387.56 | 115.493 |
| mo107 | h | Medio oficial plomero. (mano de obra) | 0.298 | 261.38 | 77.891 |
| % | % | Herramientas | 2 % | 4048.794 | 80.976 |
|  |  | Costes directos |  |  | 4129.770 |

## Recursos

**mt37svr020g** Ud Válvula de retención de doble clapeta
Datos técnicos: Coste energético 202.530 MJ; Emisión de CO2 17.096 kg
Residuos:
- embalaje: re150101 Envases de papel y cartón. (componente de residuo); rendimiento 0.073 kg; Código LER 15 01 01; Masa del elemento 1 kg; Volumen 0.001333 m3
