# Limitador de gases licuados del petróleo (GLP)

- Propiedad del archivo: CYPE Ingenieros S.A.
- Formato: FIEBDC-3/2016
- Programa: Generador de precios de la construcción. CYPE Ingenieros, S.A.
- Fecha: 09/04/2024
- Ámbito geográfico: Uruguay
- Divisa: UYU
- Costes indirectos: 3 %
- Gastos generales: 13 %
- Beneficio industrial: 6 %
- IVA: 21 %

## I Instalaciones

### IG Gases combustibles

#### IGW Elementos

**IGW015** Ud Limitador de gases licuados del petróleo (GLP).
Limitador de presión, de 100 kg/h de caudal nominal, 20 bar de presión máxima de entrada y 1,75 bar de presión de salida.
Incluye: Montaje, conexionado y comprobación de su correcto funcionamiento.
Criterio de cómputo de proyecto: Número de unidades previstas, según documentación gráfica de Proyecto.
Criterio de cómputo de obra: Se medirá el número de unidades realmente ejecutadas según especificaciones de Proyecto.

| Código | Ud | Descripción | Rendimiento | Precio | Importe |
|---|---|---|---|---|---|
| mt43acl050d | Ud | Limitador de presión, de 100 kg/h de caudal nominal, 20 bar de presión máxima de entrada y 1,75 bar de presión de salida. (material) | 1 | 7208.74 | 7208.740 |
| mo010 | h | Oficial instalador gasista. (mano de obra) | 0.298 | 373.16 | 111.202 |
| mo109 | h | Medio oficial instalador gasista. (mano de obra) | 0.298 | 251.66 | 74.995 |
| % | % | Herramientas | 2 % | 7394.937 | 147.899 |
|  |  | Costes directos |  |  | 7542.836 |

## Recursos

**mt43acl050d** Ud Limitador de presión
Datos técnicos: Coste energético 157.541 MJ; Emisión de CO2 9.887 kg
Residuos:
- embalaje: re150101 Envases de papel y cartón. (componente de residuo); rendimiento 0.085 kg; Código LER 15 01 01; Masa del elemento 1 kg; Volumen 0.001333 m3
