# Luminaria con lámpara LED, para garaje

- Propiedad del archivo: CYPE Ingenieros S.A.
- Formato: FIEBDC-3/2016
- Programa: Generador de precios de la construcción. CYPE Ingenieros, S.A.
- Fecha: 09/04/2024
- Ámbito geográfico: Uruguay
- Divisa: UYU
- Costes indirectos: 3 %
- Gastos generales: 13 %
- Beneficio industrial: 6 %
- IVA: 21 %

## I Instalaciones

### II Iluminación

#### III Interior

**III011** Ud Luminaria con lámpara LED, para garaje.
Luminaria con grados de protección IP65 e IK08, de 1274x160x110 mm, de 72 W, alimentación a 220/240 V y 50-60 Hz, con 2 lámparas LED, temperatura de color 4000 K, índice de deslumbramiento unificado menor de 19, índice de reproducción cromática mayor de 80, flujo luminoso 11110 lúmenes, difusor de policarbonato opal, cuerpo de ABS y reflector de chapa de acero, acabado pintado, de color blanco. Instalación en la superficie del techo en garaje.
Incluye: Replanteo. Montaje, conexionado y comprobación de su correcto funcionamiento.
Criterio de cómputo de proyecto: Número de unidades previstas, según documentación gráfica de Proyecto.
Criterio de cómputo de obra: Se medirá el número de unidades realmente ejecutadas según especificaciones de Proyecto.

| Código | Ud | Descripción | Rendimiento | Precio | Importe |
|---|---|---|---|---|---|
| mt34lgg012t | Ud | Luminaria con grados de protección IP65 e IK08, de 1274x160x110 mm, de 72 W, alimentación a 220/240 V y 50-60 Hz, con 2 lámparas LED, temperatura de color 4000 K, índice de deslumbramiento unificado menor de 19, índice de reproducción cromática mayor de 80, flujo luminoso 11110 lúmenes, difusor de policarbonato opal, cuerpo de ABS y reflector de chapa de acero, acabado pintado, de color blanco. (material) | 1 | 8222.41 | 8222.410 |
| mo003 | h | Oficial electricista. (mano de obra) | 0.357 | 373.16 | 133.218 |
| mo102 | h | Medio oficial electricista. (mano de obra) | 0.357 | 251.66 | 89.843 |
| % | % | Herramientas | 2 % | 8445.471 | 168.909 |
|  |  | Costes directos |  |  | 8614.380 |
