# Pieza para carril electrificado trifásico

- Propiedad del archivo: CYPE Ingenieros S.A.
- Formato: FIEBDC-3/2016
- Programa: Generador de precios de la construcción. CYPE Ingenieros, S.A.
- Fecha: 09/04/2024
- Ámbito geográfico: Uruguay
- Divisa: UYU
- Costes indirectos: 3 %
- Gastos generales: 13 %
- Beneficio industrial: 6 %
- IVA: 21 %

## I Instalaciones

### II Iluminación

#### III Interior

**III201** Ud Pieza para carril electrificado trifásico.
Pieza de ramal a 45° en cruz, de color blanco, para carril electrificado trifásico universal.
Incluye: Replanteo y trazado. Montaje, conexionado y comprobación de su correcto funcionamiento.
Criterio de cómputo de proyecto: Número de unidades previstas, según documentación gráfica de Proyecto.
Criterio de cómputo de obra: Se medirá el número de unidades realmente ejecutadas según especificaciones de Proyecto.

| Código | Ud | Descripción | Rendimiento | Precio | Importe |
|---|---|---|---|---|---|
| mt34ctl050J | Ud | Pieza de ramal a 45° en cruz, de color blanco, para carril electrificado trifásico universal. (material) | 1 | 3663.54 | 3663.540 |
| mo003 | h | Oficial electricista. (mano de obra) | 0.179 | 373.16 | 66.796 |
| mo102 | h | Medio oficial electricista. (mano de obra) | 0.179 | 251.66 | 45.047 |
| % | % | Herramientas | 2 % | 3775.383 | 75.508 |
|  |  | Costes directos |  |  | 3850.891 |
