# Registro de terminación de red

- Propiedad del archivo: CYPE Ingenieros S.A.
- Formato: FIEBDC-3/2016
- Programa: Generador de precios de la construcción. CYPE Ingenieros, S.A.
- Fecha: 09/04/2024
- Ámbito geográfico: Uruguay
- Divisa: UYU
- Costes indirectos: 3 %
- Gastos generales: 13 %
- Beneficio industrial: 6 %
- IVA: 21 %

## I Instalaciones

### IL Infraestructura de telecomunicaciones

#### ILI Canalizaciones interiores

**ILI001** Ud Registro de terminación de red.
Registro de terminación de red, formado por dos cajas de plástico adyacentes, de 500x300x80 mm. Instalación empotrada. Incluso tapas, accesorios, piezas especiales y fijaciones.
Criterio de valoración económica: El precio no incluye las ayudas de albañilería para instalaciones.
Incluye: Replanteo. Colocación y fijación de la cajas.
Criterio de cómputo de proyecto: Número de unidades previstas, según documentación gráfica de Proyecto.
Criterio de cómputo de obra: Se medirá el número de unidades realmente ejecutadas según especificaciones de Proyecto.

| Código | Ud | Descripción | Rendimiento | Precio | Importe |
|---|---|---|---|---|---|
| mt40irt020b | Ud | Caja de paso de terminación de red, para instalaciones de ICT, de plástico, de 500x300x80 mm, para empotrar. Incluso tapa. (material) | 2 | 2069.44 | 4138.880 |
| mo001 | h | Oficial instalador de telecomunicaciones. (mano de obra) | 0.36 | 373.16 | 134.338 |
| mo056 | h | Medio oficial instalador de telecomunicaciones. (mano de obra) | 0.36 | 251.66 | 90.598 |
| % | % | Herramientas | 2 % | 4363.816 | 87.276 |
|  |  | Costes directos |  |  | 4451.092 |

## Recursos

**mt40irt020b** Ud Caja de paso de terminación de red
Datos técnicos: Coste energético 30.049 MJ; Emisión de CO2 1.517 kg
Residuos:
- embalaje: re150101 Envases de papel y cartón. (componente de residuo); rendimiento 0.03 kg; Código LER 15 01 01; Masa del elemento 1 kg; Volumen 0.001333 m3
