# Registro de terminación de red

- Propiedad del archivo: CYPE Ingenieros S.A.
- Formato: FIEBDC-3/2016
- Programa: Generador de precios de la construcción. CYPE Ingenieros, S.A.
- Fecha: 09/04/2024
- Ámbito geográfico: Uruguay
- Divisa: UYU
- Costes indirectos: 3 %
- Gastos generales: 13 %
- Beneficio industrial: 6 %
- IVA: 21 %

## I Instalaciones

### IL Infraestructura de telecomunicaciones

#### ILI Canalizaciones interiores

**ILI001** Ud Registro de terminación de red.
Registro de terminación de red, formado por caja de plástico para disposición del equipamiento principalmente en vertical, de 500x600x80 mm. Instalación empotrada. Incluso tapa, accesorios, piezas especiales y fijaciones.
Criterio de valoración económica: El precio no incluye las ayudas de albañilería para instalaciones.
Incluye: Replanteo. Colocación y fijación de la caja.
Criterio de cómputo de proyecto: Número de unidades previstas, según documentación gráfica de Proyecto.
Criterio de cómputo de obra: Se medirá el número de unidades realmente ejecutadas según especificaciones de Proyecto.

| Código | Ud | Descripción | Rendimiento | Precio | Importe |
|---|---|---|---|---|---|
| mt40irt020a | Ud | Caja de paso de terminación de red, para instalaciones de ICT, de plástico, de 500x600x80 mm, para empotrar. Incluso tapa. (material) | 1 | 2385.35 | 2385.350 |
| mo001 | h | Oficial instalador de telecomunicaciones. (mano de obra) | 0.3 | 373.16 | 111.948 |
| mo056 | h | Medio oficial instalador de telecomunicaciones. (mano de obra) | 0.3 | 251.66 | 75.498 |
| % | % | Herramientas | 2 % | 2572.796 | 51.456 |
|  |  | Costes directos |  |  | 2624.252 |

## Recursos

**mt40irt020a** Ud Caja de paso de terminación de red
Datos técnicos: Coste energético 60.082 MJ; Emisión de CO2 3.008 kg
Residuos:
- embalaje: re150101 Envases de papel y cartón. (componente de residuo); rendimiento 0.031 kg; Código LER 15 01 01; Masa del elemento 1 kg; Volumen 0.001333 m3
