# Acoplador de bus KNX

- Propiedad del archivo: CYPE Ingenieros S.A.
- Formato: FIEBDC-3/2016
- Programa: Generador de precios de la construcción. CYPE Ingenieros, S.A.
- Fecha: 09/04/2024
- Ámbito geográfico: Uruguay
- Divisa: UYU
- Costes indirectos: 3 %
- Gastos generales: 13 %
- Beneficio industrial: 6 %
- IVA: 21 %

## I Instalaciones

### IM Domóticas e inmóticas

#### IMK Componentes del sistema KNX

**IMK050** Ud Acoplador de bus KNX.
Acoplador de bus con protocolo de comunicación KNX. Montaje empotrado.
Criterio de valoración económica: El precio no incluye la caja para mecanismo empotrado.
Incluye: Montaje y conexionado.
Criterio de cómputo de proyecto: Número de unidades previstas, según documentación gráfica de Proyecto.
Criterio de cómputo de obra: Se medirá el número de unidades realmente ejecutadas según especificaciones de Proyecto.

| Código | Ud | Descripción | Rendimiento | Precio | Importe |
|---|---|---|---|---|---|
| mt35dac100a | Ud | Acoplador de bus con protocolo de comunicación KNX, con borne de conexión y ramal a 45°, para empotrar. (material) | 1 | 4159.06 | 4159.060 |
| mo003 | h | Oficial electricista. (mano de obra) | 0.179 | 373.16 | 66.796 |
| mo102 | h | Medio oficial electricista. (mano de obra) | 0.179 | 251.66 | 45.047 |
| mo123 | h | Especialista en la puesta en marcha de instalaciones. (mano de obra) | 0.357 | 705.78 | 251.963 |
| % | % | Herramientas | 2 % | 4522.866 | 90.457 |
|  |  | Costes directos |  |  | 4613.323 |
