# Actuador de persianas KNX

- Propiedad del archivo: CYPE Ingenieros S.A.
- Formato: FIEBDC-3/2016
- Programa: Generador de precios de la construcción. CYPE Ingenieros, S.A.
- Fecha: 07/11/2024
- Ámbito geográfico: Uruguay
- Divisa: UYU
- Costes indirectos: 3 %
- Gastos generales: 13 %
- Beneficio industrial: 6 %
- IVA: 21 %

## I Instalaciones

### IM Domóticas e inmóticas

#### IMK Componentes del sistema KNX

**IMK520** Ud Actuador de persianas KNX.
Actuador de conmutación para control de hasta 4 accionamientos de persianas, de 4 módulos, con protocolo de comunicación KNX, de 6 A de intensidad máxima para alimentación a 230 V. Montaje en carril DIN.
Incluye: Montaje y conexionado.
Criterio de cómputo de proyecto: Número de unidades previstas, según documentación gráfica de Proyecto.
Criterio de cómputo de obra: Se medirá el número de unidades realmente ejecutadas según especificaciones de Proyecto.

| Código | Ud | Descripción | Rendimiento | Precio | Importe |
|---|---|---|---|---|---|
| mt35dat070a | Ud | Actuador de conmutación para control de hasta 4 accionamientos de persianas, de 4 módulos, con protocolo de comunicación KNX, de 6 A de intensidad máxima para alimentación a 230 V, con borne de conexión y ramal a 45° KNX, para montaje en carril DIN. (material) | 1 | 16920.11 | 16920.110 |
| mo003 | h | Oficial electricista. (mano de obra) | 0.262 | 387.56 | 101.541 |
| mo102 | h | Medio oficial electricista. (mano de obra) | 0.262 | 261.38 | 68.482 |
| mo123 | h | Especialista en la puesta en marcha de instalaciones. (mano de obra) | 0.524 | 733.03 | 384.108 |
| % | % | Herramientas | 2 % | 17474.241 | 349.485 |
|  |  | Costes directos |  |  | 17823.726 |
