# Filtro

- Propiedad del archivo: CYPE Ingenieros S.A.
- Formato: FIEBDC-3/2016
- Programa: Generador de precios de la construcción. CYPE Ingenieros, S.A.
- Fecha: 09/04/2024
- Ámbito geográfico: Uruguay
- Divisa: UYU
- Costes indirectos: 3 %
- Gastos generales: 13 %
- Beneficio industrial: 6 %
- IVA: 21 %

## I Instalaciones

### IO Contra incendios

#### IOB Sistemas de abastecimiento de agua

**IOB026** Ud Filtro.
Filtro retenedor de residuos de fundición dúctil, con tamiz de acero inoxidable, unión con ranuras, de 6" de diámetro, PN=25 bar.
Incluye: Montaje, conexionado y comprobación de su correcto funcionamiento.
Criterio de cómputo de proyecto: Número de unidades previstas, según documentación gráfica de Proyecto.
Criterio de cómputo de obra: Se medirá el número de unidades realmente ejecutadas según especificaciones de Proyecto.

| Código | Ud | Descripción | Rendimiento | Precio | Importe |
|---|---|---|---|---|---|
| mt41svc100o | Ud | Filtro retenedor de residuos de fundición dúctil, con tamiz de acero inoxidable, unión con ranuras, de 6" de diámetro, PN=25 bar. (material) | 1 | 35043.73 | 35043.730 |
| mt41www030 | Ud | Material auxiliar para instalaciones contra incendios. (material) | 1 | 81.45 | 81.450 |
| mo008 | h | Oficial plomero. (mano de obra) | 0.48 | 373.16 | 179.117 |
| mo107 | h | Medio oficial plomero. (mano de obra) | 0.48 | 251.66 | 120.797 |
| % | % | Herramientas | 2 % | 35425.094 | 708.502 |
|  |  | Costes directos |  |  | 36133.596 |

## Recursos

**mt41svc100o** Ud Filtro retenedor de residuos de fundición dúctil
Datos técnicos: Coste energético 2219.126 MJ; Emisión de CO2 186.753 kg
Residuos:
- embalaje: re150101 Envases de papel y cartón. (componente de residuo); rendimiento 0.086 kg; Código LER 15 01 01; Masa del elemento 1 kg; Volumen 0.001333 m3
