# Acometida

- Propiedad del archivo: CYPE Ingenieros S.A.
- Formato: FIEBDC-3/2016
- Programa: Generador de precios de la construcción. CYPE Ingenieros, S.A.
- Fecha: 07/11/2024
- Ámbito geográfico: Uruguay
- Divisa: UYU
- Costes indirectos: 3 %
- Gastos generales: 13 %
- Beneficio industrial: 6 %
- IVA: 21 %

## I Instalaciones

### IO Contra incendios

#### IOB Sistemas de abastecimiento de agua

**IOB010** Ud Acometida.
Acometida para abastecimiento de agua contra incendios de 4 m de longitud, que une la red general de distribución de agua potable o la red general de distribución de agua contra incendios de la empresa suministradora con la instalación de protección contra incendios, formada por cañería de acero galvanizado, de 1 1/2" DN 40 mm de diámetro colocada sobre cama de arena de 15 cm de espesor, en el fondo de la zanja previamente excavada, debidamente compactada y nivelada con pisón vibrante de guiado manual, relleno lateral compactando hasta los riñones y posterior relleno con la misma arena hasta 10 cm por encima de la generatriz superior de la cañería. Incluso gabinete homologado por la Compañía Suministradora para su colocación en la fachada, válvula de compuerta de fundición con pletina, machón rosca, piezas especiales y brida ciega.
Criterio de valoración económica: El precio no incluye el levantado del piso existente, la excavación, el relleno principal ni la reposición posterior del piso.
Incluye: Replanteo del recorrido de la acometida. Presentación en seco de los tubos. Vertido de la arena en el fondo de la zanja. Colocación de tubos. Ejecución del relleno envolvente. Colocación del gabinete en la fachada. Montaje, conexionado y comprobación de su correcto funcionamiento.
Criterio de cómputo de proyecto: Número de unidades previstas, según documentación gráfica de Proyecto.
Criterio de cómputo de obra: Se medirá el número de unidades realmente ejecutadas según especificaciones de Proyecto.

| Código | Ud | Descripción | Rendimiento | Precio | Importe |
|---|---|---|---|---|---|
| mt01ara010a | m³ | Arena con granulometría de 0 a 5 mm de diámetro, limpia. (material) | 0.505 | 480.47 | 242.637 |
| mt41aco010f | m | Acometida de acero galvanizado con soldadura, 1 1/2" DN 40 mm. Incluso válvula de compuerta de fundición con pletina, machón rosca, piezas especiales y brida ciega. (material) | 4.2 | 572.5 | 2404.500 |
| mt41aco040 | Ud | Gabinete metálico para acometida de agua contra incendios con puerta ciega y cerradura con llave encastrable, homologado por la Compañía Suministradora. (material) | 1 | 9625.56 | 9625.560 |
| mq02rop020 | h | Pisón vibrante de guiado manual, de 80 kg, con placa de 30x30 cm, tipo rana. (maquinaria) | 0.439 | 123.73 | 54.317 |
| mo113 | h | Peón de albañil de construcción. (mano de obra) | 0.184 | 252.16 | 46.397 |
| mo008 | h | Oficial plomero. (mano de obra) | 11.99 | 387.56 | 4646.844 |
| mo107 | h | Medio oficial plomero. (mano de obra) | 7.194 | 261.38 | 1880.368 |
| % | % | Herramientas | 4 % | 18900.623 | 756.025 |
|  |  | Costes directos |  |  | 19656.648 |

Residuos:
- colocación: mt01ara010a Arena con granulometría de 0 a 5 mm de diámetro, limpia; factor de residuo 0.003
- colocación: mt41aco010f; factor de residuo 0.0348256

## Recursos

**mt01ara010a** m³ Arena con granulometría de 0 a 5 mm de diámetro, limpia
Datos técnicos: Coste energético 146.250 MJ; Emisión de CO2 7.800 kg; Código LER 01 04 09; Masa del elemento 1950 kg; Volumen 1.21875 m3

**mt41aco010f** m Acometida de acero galvanizado con soldadura
Datos técnicos: Coste energético 38.649 MJ; Emisión de CO2 1.906 kg; Código LER 17 04 05; Masa del elemento 3.75 kg; Volumen 0.001786 m3
Residuos:
- embalaje: re170201 Madera. (componente de residuo); rendimiento 0.011 kg; Código LER 17 02 01; Masa del elemento 1 kg; Volumen 0.000909 m3
- embalaje: re170203 Plástico. (componente de residuo); rendimiento 0.003 kg; Código LER 17 02 03; Masa del elemento 1 kg; Volumen 0.001667 m3
