# Puesto de control de red de rociadores

- Propiedad del archivo: CYPE Ingenieros S.A.
- Formato: FIEBDC-3/2016
- Programa: Generador de precios de la construcción. CYPE Ingenieros, S.A.
- Fecha: 09/04/2024
- Ámbito geográfico: Uruguay
- Divisa: UYU
- Costes indirectos: 3 %
- Gastos generales: 13 %
- Beneficio industrial: 6 %
- IVA: 21 %

## I Instalaciones

### IO Contra incendios

#### IOT Sistemas de extinción fijos

**IOT010** Ud Puesto de control de red de rociadores.
Puesto de control de rociadores, de 6" DN 150 mm de diámetro, unión brida y brida, formado por válvula de retención y alarma de hierro fundido, trim de acero galvanizado y cámara de retardo de fundición, para sistema de tubería mojada. Instalación en posición vertical. Incluso alarma hidráulica con motor de agua y gong, accesorios y piezas especiales para conexión a la red de distribución de agua.
Incluye: Replanteo. Montaje, conexionado y comprobación de su correcto funcionamiento.
Criterio de cómputo de proyecto: Número de unidades previstas, según documentación gráfica de Proyecto.
Criterio de cómputo de obra: Se medirá el número de unidades realmente ejecutadas según especificaciones de Proyecto.

| Código | Ud | Descripción | Rendimiento | Precio | Importe |
|---|---|---|---|---|---|
| mt41pcr010d | Ud | Puesto de control de rociadores, de 6" DN 150 mm de diámetro, unión brida y brida, formado por válvula de retención y alarma de hierro fundido, trim de acero galvanizado y cámara de retardo de fundición; para instalar en posición vertical. (material) | 1 | 131686.44 | 131686.440 |
| mt41pcr100a | Ud | Alarma hidráulica, con motor de agua y gong de aleación de aluminio. (material) | 1 | 20410.3 | 20410.300 |
| mt41pcr300i | Ud | Accesorios y piezas especiales para conexión de puesto de control de rociadores a red de distribución de agua. (material) | 1 | 3393.69 | 3393.690 |
| mo008 | h | Oficial plomero. (mano de obra) | 17.855 | 373.16 | 6662.772 |
| mo107 | h | Medio oficial plomero. (mano de obra) | 17.855 | 251.66 | 4493.389 |
| % | % | Herramientas | 2 % | 166646.591 | 3332.932 |
|  |  | Costes directos |  |  | 169979.523 |
