# Extintor móvil de nieve carbónica CO2

- Propiedad del archivo: CYPE Ingenieros S.A.
- Formato: FIEBDC-3/2016
- Programa: Generador de precios de la construcción. CYPE Ingenieros, S.A.
- Fecha: 07/11/2024
- Ámbito geográfico: Uruguay
- Divisa: UYU
- Costes indirectos: 3 %
- Gastos generales: 13 %
- Beneficio industrial: 6 %
- IVA: 21 %

## I Instalaciones

### IO Contra incendios

#### IOX Extintores

**IOX220** Ud Extintor móvil de nieve carbónica CO2.
Extintor móvil de nieve carbónica CO2, con una botella de 10 kg de agente extintor, de eficacia 89B, con carro, casco de acero con acabado exterior con pintura epoxi color rojo, válvula de palanca, anilla de seguridad, manguera y trompa difusora.
Incluye: Colocación del extintor.
Criterio de cómputo de proyecto: Número de unidades previstas, según documentación gráfica de Proyecto.
Criterio de cómputo de obra: Se medirá el número de unidades realmente colocadas según especificaciones de Proyecto.

| Código | Ud | Descripción | Rendimiento | Precio | Importe |
|---|---|---|---|---|---|
| mt41ixo120a | Ud | Extintor móvil de nieve carbónica CO2, con una botella de 10 kg de agente extintor, de eficacia 89B, con carro, casco de acero con acabado exterior con pintura epoxi color rojo, válvula de palanca, anilla de seguridad, manguera y trompa difusora. (material) | 1 | 12220.73 | 12220.730 |
| mo113 | h | Peón de albañil de construcción. (mano de obra) | 0.179 | 252.16 | 45.137 |
| % | % | Herramientas | 2 % | 12265.867 | 245.317 |
|  |  | Costes directos |  |  | 12511.184 |

## Recursos

**mt41ixo120a** Ud Extintor móvil de nieve carbónica CO2
Datos técnicos: Coste energético 1907.551 MJ; Emisión de CO2 219.019 kg
Residuos:
- embalaje: re150101 Envases de papel y cartón. (componente de residuo); rendimiento 0.085 kg; Código LER 15 01 01; Masa del elemento 1 kg; Volumen 0.001333 m3
