# Reposición de instalaciones

- Propiedad del archivo: CYPE Ingenieros S.A.
- Formato: FIEBDC-3/2016
- Programa: Generador de precios de la construcción. CYPE Ingenieros, S.A.
- Fecha: 09/04/2024
- Ámbito geográfico: Uruguay
- Divisa: UYU
- Costes indirectos: 3 %
- Gastos generales: 13 %
- Beneficio industrial: 6 %
- IVA: 21 %

## I Instalaciones

### IR Reparaciones

#### IRR Reposiciones

**IRR010** m² Reposición de instalaciones.
Repercusión por m² de superficie rehabilitada de obra, de la reposición de la infraestructura común de telecomunicaciones (ICT) formada por: acometida, canalizaciones y registro de enlace, recintos, canalizaciones y registros principales y secundarios, registros de terminación de red, canalización interior de usuario, registros de paso y registros de toma existente, en edificio multifamiliar, con un grado de complejidad medio.
Criterio de valoración económica: El precio incluye la reposición de elementos y accesorios afectados por la intervención.
Incluye: Trabajos de reposición. Montaje, conexionado y comprobación de su correcto funcionamiento.
Criterio de cómputo de proyecto: Superficie construida, medida según documentación gráfica de Proyecto.
Criterio de cómputo de obra: Se medirá la superficie realmente ejecutada según especificaciones de Proyecto.

| Código | Ud | Descripción | Rendimiento | Precio | Importe |
|---|---|---|---|---|---|
| mo001 | h | Oficial instalador de telecomunicaciones. (mano de obra) | 0.023 | 373.16 | 8.583 |
| mo056 | h | Medio oficial instalador de telecomunicaciones. (mano de obra) | 0.06 | 251.66 | 15.100 |
| % | % | Herramientas | 2 % | 23.683 | 0.474 |
|  |  | Costes directos |  |  | 24.157 |
