# Plataforma salvaescaleras

- Propiedad del archivo: CYPE Ingenieros S.A.
- Formato: FIEBDC-3/2016
- Programa: Generador de precios de la construcción. CYPE Ingenieros, S.A.
- Fecha: 07/11/2024
- Ámbito geográfico: Uruguay
- Divisa: UYU
- Costes indirectos: 3 %
- Gastos generales: 13 %
- Beneficio industrial: 6 %
- IVA: 21 %

## I Instalaciones

### IT Transporte

#### ITS Salvaescaleras

**ITS010** Ud Plataforma salvaescaleras.
Suministro e instalación completa de plataforma salvaescaleras de 750x800 mm, uso interior, para salvar desniveles de tramos rectos de pendiente constante entre 15° y 45°, con un recorrido máximo de 3 m, una capacidad máxima de carga de 225 kg, una velocidad de 0,1 m/s y una potencia de 700 W a 230 V y 50 Hz, con barandas automáticas y rampas de acceso y salida plegables automáticamente. Incluso botoneras, guías de acero y fijaciones a paramento o suelo mediante postes de sujeción, pulsador de emergencia y llave de seguridad en la plataforma, tablero eléctrico y dobles circuitos eléctricos de protección, limitadores de velocidad, freno motor electromagnético y demás dispositivos de seguridad según normativa vigente. Totalmente montada, conexionada y probada.
Incluye: Preparación de la zona de trabajo. Colocación de las guías y fijaciones. Montaje de la plataforma sobre las guías. Conexionado con la red eléctrica. Colocación y conexión de las botoneras y de los sistemas de seguridad.
Criterio de cómputo de proyecto: Número de unidades previstas, según documentación gráfica de Proyecto.
Criterio de cómputo de obra: Se medirá el número de unidades realmente ejecutadas según especificaciones de Proyecto.

| Código | Ud | Descripción | Rendimiento | Precio | Importe |
|---|---|---|---|---|---|
| mt39ses010a | Ud | Plataforma salvaescaleras de 750x800 mm, uso interior, para salvar desniveles de tramos rectos de pendiente constante entre 15° y 45°, con un recorrido máximo de 3 m, una capacidad máxima de carga de 225 kg, una velocidad de 0,1 m/s y una potencia de 700 W a 230 V y 50 Hz, con barandas automáticas y rampas de acceso y salida plegables automáticamente. Incluso botoneras, guías de acero y fijaciones a paramento o suelo mediante postes de sujeción, pulsador de emergencia y llave de seguridad en la plataforma, tablero eléctrico y dobles circuitos eléctricos de protección, limitadores de velocidad, freno motor electromagnético y demás dispositivos de seguridad según normativa vigente. (material) | 1 | 451310.28 | 451310.280 |
| mo016 | h | Oficial instalador de aparatos elevadores. (mano de obra) | 9.959 | 387.56 | 3859.710 |
| mo085 | h | Medio oficial instalador de aparatos elevadores. (mano de obra) | 9.959 | 261.38 | 2603.083 |
| % | % | Herramientas | 2 % | 457773.073 | 9155.461 |
|  |  | Costes directos |  |  | 466928.534 |
