# Rejilla para interiores

- Propiedad del archivo: CYPE Ingenieros S.A.
- Formato: FIEBDC-3/2016
- Programa: Generador de precios de la construcción. CYPE Ingenieros, S.A.
- Fecha: 09/04/2024
- Ámbito geográfico: Uruguay
- Divisa: UYU
- Costes indirectos: 3 %
- Gastos generales: 13 %
- Beneficio industrial: 6 %
- IVA: 21 %

## I Instalaciones

### IV Ventilación

#### IVM Ventilación mecánica

**IVM023** Ud Rejilla para interiores.
Rejilla de aluminio anodizado, con lamas horizontales fijas de aluminio extruido, salida de aire perpendicular a la rejilla, color natural, para conducto de admisión o extracción, de 125 mm de diámetro. Incluso elementos de fijación.
Incluye: Replanteo. Colocación y fijación.
Criterio de cómputo de proyecto: Número de unidades previstas, según documentación gráfica de Proyecto.
Criterio de cómputo de obra: Se medirá el número de unidades realmente ejecutadas según especificaciones de Proyecto.

| Código | Ud | Descripción | Rendimiento | Precio | Importe |
|---|---|---|---|---|---|
| mt42sva150a | Ud | Rejilla de aluminio anodizado, con lamas horizontales fijas de aluminio extruido, salida de aire perpendicular a la rejilla, color natural, para conducto de admisión o extracción, de 125 mm de diámetro, con elementos de fijación. (material) | 1 | 4867.55 | 4867.550 |
| mo011 | h | Oficial montador. (mano de obra) | 0.18 | 373.16 | 67.169 |
| mo080 | h | Medio oficial montador. (mano de obra) | 0.18 | 252.15 | 45.387 |
| % | % | Herramientas | 2 % | 4980.106 | 99.602 |
|  |  | Costes directos |  |  | 5079.708 |

## Recursos

**mt42sva150a** Ud Rejilla de aluminio anodizado
Datos técnicos: Coste energético 44.819 MJ; Emisión de CO2 3.357 kg
Residuos:
- embalaje: re150101 Envases de papel y cartón. (componente de residuo); rendimiento 0.072 kg; Código LER 15 01 01; Masa del elemento 1 kg; Volumen 0.001333 m3
