# Conducto de polietileno expandido

- Propiedad del archivo: CYPE Ingenieros S.A.
- Formato: FIEBDC-3/2016
- Programa: Generador de precios de la construcción. CYPE Ingenieros, S.A.
- Fecha: 07/11/2024
- Ámbito geográfico: Uruguay
- Divisa: UYU
- Costes indirectos: 3 %
- Gastos generales: 13 %
- Beneficio industrial: 6 %
- IVA: 21 %

## I Instalaciones

### IV Ventilación

#### IVV Conductos de admisión y extracción para ventilación

**IVV050** m Conducto de polietileno expandido.
Conducto de ventilación, formado por caño de polietileno expandido de 16 mm de espesor, de 125 mm de diámetro interior, color gris, de 30 kg/m³ de densidad, temperatura de trabajo entre -30°C y 60°C, suministrado en tramos de 2 m. Incluso material auxiliar para montaje y sujeción a la obra, accesorios y piezas especiales.
Incluye: Replanteo del recorrido del conducto y de la situación de los elementos de sujeción. Presentación de tubos, accesorios y piezas especiales. Fijación del material auxiliar para montaje y sujeción a la obra. Montaje, conexionado y comprobación de su correcto funcionamiento.
Criterio de cómputo de proyecto: Longitud medida según documentación gráfica de Proyecto.
Criterio de cómputo de obra: Se medirá la longitud realmente ejecutada según especificaciones de Proyecto.

| Código | Ud | Descripción | Rendimiento | Precio | Importe |
|---|---|---|---|---|---|
| mt42cei410a | Ud | Material auxiliar para montaje y sujeción a la obra de los conductos de polietileno expandido de 16 mm de espesor, de 125 mm de diámetro interior. (material) | 1 | 62.45 | 62.450 |
| mt42cei010bc | m | Caño de polietileno expandido de 16 mm de espesor, de 125 mm de diámetro interior, color gris, de 30 kg/m³ de densidad, temperatura de trabajo entre -30°C y 60°C, suministrado en tramos de 2 m, con el precio incrementado el 10% en concepto de accesorios y piezas especiales. (material) | 1 | 1373.94 | 1373.940 |
| mo011 | h | Oficial montador. (mano de obra) | 0.235 | 387.56 | 91.077 |
| mo080 | h | Medio oficial montador. (mano de obra) | 0.117 | 261.88 | 30.640 |
| % | % | Herramientas | 2 % | 1558.107 | 31.162 |
|  |  | Costes directos |  |  | 1589.269 |
