# Aislamiento acústico a ruido aéreo de bajante, con paneles

- Propiedad del archivo: CYPE Ingenieros S.A.
- Formato: FIEBDC-3/2016
- Programa: Generador de precios de la construcción. CYPE Ingenieros, S.A.
- Fecha: 09/04/2024
- Ámbito geográfico: Uruguay
- Divisa: UYU
- Costes indirectos: 3 %
- Gastos generales: 13 %
- Beneficio industrial: 6 %
- IVA: 21 %

## N Aislamientos e impermeabilizaciones

### NB Aislamientos acústicos

#### NBA Tuberías y bajantes

**NBA021** m² Aislamiento acústico a ruido aéreo de bajante, con paneles.
Aislamiento acústico a ruido aéreo de bajante, realizado con panel multicapa, de 73 mm de espesor total, formado por un panel de lana de roca de 48 mm de espesor revestido por cada una de sus caras con una placa de yeso laminado, realizando con él un cajón que aloje la bajante. Incluso sellado de paneles.
Incluye: Formación del cajón. Sellado de paneles.
Criterio de cómputo de proyecto: Superficie medida según documentación gráfica de Proyecto.
Criterio de cómputo de obra: Se medirá la superficie realmente ejecutada según especificaciones de Proyecto.

| Código | Ud | Descripción | Rendimiento | Precio | Importe |
|---|---|---|---|---|---|
| mt16lrw070a | m² | Panel multicapa, de 73 mm de espesor total, formado por un panel de lana de roca de 48 mm de espesor revestido por cada una de sus caras con una placa de yeso laminado, para aislamiento acústico de bajantes. (material) | 1.05 | 2476.34 | 2600.157 |
| mo053 | h | Oficial colocador de mamparas y sistemas de placas. (mano de obra) | 0.485 | 373.16 | 180.983 |
| mo100 | h | Medio oficial colocador de mamparas y sistemas de placas. (mano de obra) | 0.303 | 252.15 | 76.401 |
| % | % | Herramientas | 2 % | 2857.541 | 57.151 |
|  |  | Costes directos |  |  | 2914.692 |

Residuos:
- colocación: mt16lrw070a; factor de residuo 0.03

## Recursos

**mt16lrw070a** m² Panel multicapa
Datos técnicos: Coste energético 498.396 MJ; Emisión de CO2 14.199 kg; Código LER 17 06 04; Masa del elemento 25.29 kg; Volumen 0.04215 m3
Residuos:
- embalaje: re170203 Plástico. (componente de residuo); rendimiento 0.034 kg; Código LER 17 02 03; Masa del elemento 1 kg; Volumen 0.001667 m3
