# Aislamiento acústico del perímetro de apoyo de tabique de placas, con banda desolidarizadora de poliestireno expandido

- Propiedad del archivo: CYPE Ingenieros S.A.
- Formato: FIEBDC-3/2016
- Programa: Generador de precios de la construcción. CYPE Ingenieros, S.A.
- Fecha: 07/11/2024
- Ámbito geográfico: Uruguay
- Divisa: UYU
- Costes indirectos: 3 %
- Gastos generales: 13 %
- Beneficio industrial: 6 %
- IVA: 21 %

## N Aislamientos e impermeabilizaciones

### NB Aislamientos acústicos

#### NBJ Puentes acústicos

**NBJ011** m Aislamiento acústico del perímetro de apoyo de tabique de placas, con banda desolidarizadora de poliestireno expandido.
Aislamiento acústico del perímetro de apoyo de tabique de placas, realizado con banda rígida de poliestireno expandido elastificado, de 70 mm de ancho y 10 mm de espesor, resistencia térmica 0,3 m²K/W, conductividad térmica 0,033 W/(mK), para garantizar su desolidarización y optimizar el aislamiento acústico.
Incluye: Limpieza y preparación de la superficie. Corte de la banda desolidarizadora. Colocación de las bandas elásticas en la base y en los laterales. Colocación de las bandas elásticas en el encuentro del entramado autoportante con la losa superior.
Criterio de cómputo de proyecto: Longitud medida según documentación gráfica de Proyecto.
Criterio de cómputo de obra: Se medirá la longitud realmente ejecutada según especificaciones de Proyecto.

| Código | Ud | Descripción | Rendimiento | Precio | Importe |
|---|---|---|---|---|---|
| mt16pel025b | m | Banda rígida de poliestireno expandido elastificado, de superficie lisa y mecanizado lateral recto, de 70 mm de ancho y 10 mm de espesor, resistencia térmica 0,3 m²K/W, conductividad térmica 0,033 W/(mK), Euroclase E de reacción al fuego, con código de designación EPS-EN 13163-L1-W1-T1-S1-P3-BS50-CS(10)25-DS(N)2-SD15; proporcionando una reducción del nivel global de presión de ruido de impactos de 29 dB. (material) | 1.1 | 17.37 | 19.107 |
| mo100 | h | Medio oficial colocador de mamparas y sistemas de placas. (mano de obra) | 0.061 | 261.88 | 15.975 |
| % | % | Herramientas | 2 % | 35.082 | 0.702 |
|  |  | Costes directos |  |  | 35.784 |

Residuos:
- colocación: mt16pel025b; factor de residuo 0.048

## Recursos

**mt16pel025b** m Banda rígida de poliestireno expandido elastificado
Datos técnicos: Coste energético 2.672 MJ; Emisión de CO2 0.093 kg; Código LER 17 06 04; Masa del elemento 0.028 kg; Volumen 0.000047 m3
Residuos:
- embalaje: re170203 Plástico. (componente de residuo); rendimiento 0.001 kg; Código LER 17 02 03; Masa del elemento 1 kg; Volumen 0.001667 m3
