# Aislamiento acústico a ruido aéreo sobre cielorraso, con paneles de aglomerado de corcho expandido

- Propiedad del archivo: CYPE Ingenieros S.A.
- Formato: FIEBDC-3/2016
- Programa: Generador de precios de la construcción. CYPE Ingenieros, S.A.
- Fecha: 09/04/2024
- Ámbito geográfico: Uruguay
- Divisa: UYU
- Costes indirectos: 3 %
- Gastos generales: 13 %
- Beneficio industrial: 6 %
- IVA: 21 %

## N Aislamientos e impermeabilizaciones

### NB Aislamientos acústicos

#### NBT Cielorrasos

**NBT030** m² Aislamiento acústico a ruido aéreo sobre cielorraso, con paneles de aglomerado de corcho expandido.
Aislamiento acústico a ruido aéreo sobre cielorraso, con panel de aglomerado de corcho expandido, de 80 mm de espesor, de 1000x500 mm, color negro, de entre 105 y 125 kg/m³ de densidad, resistencia térmica 2 m²K/W, conductividad térmica 0,04 W/(mK), factor de resistencia a la difusión del vapor de agua entre 7 y 14, Euroclase E de reacción al fuego, resistencia a compresión >= 100 kPa.
Criterio de valoración económica: El precio no incluye el cielorraso.
Incluye: Corte y ajuste del aislamiento. Colocación del aislamiento.
Criterio de cómputo de proyecto: Superficie medida según documentación gráfica de Proyecto.
Criterio de cómputo de obra: Se medirá la superficie realmente ejecutada según especificaciones de Proyecto.

| Código | Ud | Descripción | Rendimiento | Precio | Importe |
|---|---|---|---|---|---|
| mt16acs010qa | m² | Panel de aglomerado de corcho expandido, de 80 mm de espesor, de 1000x500 mm, color negro, de entre 105 y 125 kg/m³ de densidad, resistencia térmica 2 m²K/W, conductividad térmica 0,04 W/(mK), factor de resistencia a la difusión del vapor de agua entre 7 y 14, Euroclase E de reacción al fuego, resistencia a compresión >= 100 kPa. (material) | 1.05 | 1848.21 | 1940.621 |
| mo054 | h | Oficial instalador de aislantes. (mano de obra) | 0.085 | 373.16 | 31.719 |
| mo101 | h | Medio oficial instalador de aislantes. (mano de obra) | 0.085 | 252.15 | 21.433 |
| % | % | Herramientas | 2 % | 1993.773 | 39.875 |
|  |  | Costes directos |  |  | 2033.648 |

Residuos:
- colocación: mt16acs010qa; factor de residuo 0.024

## Recursos

**mt16acs010qa** m² Panel de aglomerado de corcho expandido
Datos técnicos: Coste energético 624.846 MJ; Emisión de CO2 -15.660 kg; Código LER 17 06 04; Masa del elemento 9.2 kg; Volumen 0.015333 m3
Residuos:
- embalaje: re170203 Plástico. (componente de residuo); rendimiento 0.034 kg; Código LER 17 02 03; Masa del elemento 1 kg; Volumen 0.001667 m3
