# Amortiguador metálico de muelle, montado en suelo, bancada o estructura

- Propiedad del archivo: CYPE Ingenieros S.A.
- Formato: FIEBDC-3/2016
- Programa: Generador de precios de la construcción. CYPE Ingenieros, S.A.
- Fecha: 09/04/2024
- Ámbito geográfico: Uruguay
- Divisa: UYU
- Costes indirectos: 3 %
- Gastos generales: 13 %
- Beneficio industrial: 6 %
- IVA: 21 %

## N Aislamientos e impermeabilizaciones

### NC Amortiguación de vibraciones

#### NCA Amortiguadores y elementos antivibración

**NCA030** Ud Amortiguador metálico de muelle, montado en suelo, bancada o estructura.
Amortiguador metálico de 6 muelles, de 260x170x127 mm, de 1416 kg de carga mínima y 3300 kg de carga máxima, formado por 6 muelles de acero de alta resistencia acabado con pintura epoxi color azul, cazoletas metálicas adheridas mediante doble sistema de seguridad por pilotes internos y masilla viscoelástica, piezas internas de polietileno y base metálica en ambos extremos con orificios abiertos, montado en suelo, bancada o estructura. Incluso accesorios de montaje.
Incluye: Replanteo. Colocación del amortiguador.
Criterio de cómputo de proyecto: Número de unidades previstas, según documentación gráfica de Proyecto.
Criterio de cómputo de obra: Se medirá el número de unidades realmente ejecutadas según especificaciones de Proyecto.

| Código | Ud | Descripción | Rendimiento | Precio | Importe |
|---|---|---|---|---|---|
| mt16avg050cEc | Ud | Amortiguador metálico de 6 muelles, de 260x170x127 mm, de 1416 kg de carga mínima y 3300 kg de carga máxima, formado por 6 muelles de acero de alta resistencia acabado con pintura epoxi color azul, cazoletas metálicas adheridas mediante doble sistema de seguridad por pilotes internos y masilla viscoelástica, piezas internas de polietileno y base metálica en ambos extremos con orificios abiertos, para montar en suelo, bancada o estructura. (material) | 1 | 15053.88 | 15053.880 |
| mo011 | h | Oficial montador. (mano de obra) | 0.17 | 373.16 | 63.437 |
| mo080 | h | Medio oficial montador. (mano de obra) | 0.17 | 252.15 | 42.866 |
| % | % | Herramientas | 2 % | 15160.183 | 303.204 |
|  |  | Costes directos |  |  | 15463.387 |

## Recursos

**mt16avg050cEc** Ud Amortiguador metálico de 6 muelles
Datos técnicos: Coste energético 0.964 MJ; Emisión de CO2 1.518 kg
Residuos:
- embalaje: re150101 Envases de papel y cartón. (componente de residuo); rendimiento 1.786 kg; Código LER 15 01 01; Masa del elemento 1 kg; Volumen 0.001333 m3
