# Amortiguador metálico de muelle, suspendido de techo o estructura

- Propiedad del archivo: CYPE Ingenieros S.A.
- Formato: FIEBDC-3/2016
- Programa: Generador de precios de la construcción. CYPE Ingenieros, S.A.
- Fecha: 09/04/2024
- Ámbito geográfico: Uruguay
- Divisa: UYU
- Costes indirectos: 3 %
- Gastos generales: 13 %
- Beneficio industrial: 6 %
- IVA: 21 %

## N Aislamientos e impermeabilizaciones

### NC Amortiguación de vibraciones

#### NCA Amortiguadores y elementos antivibración

**NCA040** Ud Amortiguador metálico de muelle, suspendido de techo o estructura.
Amortiguador metálico de muelle, de 92x82x105 mm, de 50 kg de carga mínima y 125 kg de carga máxima, formado por muelle de acero de alta resistencia acabado con pintura epoxi color azul, cazoleta metálica en su extremo superior con tuerca, cazoleta de caucho en su extremo inferior y cuerpo metálico, suspendido de techo o estructura. Incluso accesorios de montaje.
Incluye: Replanteo. Colocación del amortiguador.
Criterio de cómputo de proyecto: Número de unidades previstas, según documentación gráfica de Proyecto.
Criterio de cómputo de obra: Se medirá el número de unidades realmente ejecutadas según especificaciones de Proyecto.

| Código | Ud | Descripción | Rendimiento | Precio | Importe |
|---|---|---|---|---|---|
| mt16avg060k | Ud | Amortiguador metálico de muelle, de 92x82x105 mm, de 50 kg de carga mínima y 125 kg de carga máxima, formado por muelle de acero de alta resistencia acabado con pintura epoxi color azul, cazoleta metálica en su extremo superior con tuerca, cazoleta de caucho en su extremo inferior y cuerpo metálico, para suspender de techo o estructura. Incluso accesorios de montaje. (material) | 1 | 407.25 | 407.250 |
| mo011 | h | Oficial montador. (mano de obra) | 0.182 | 373.16 | 67.915 |
| mo080 | h | Medio oficial montador. (mano de obra) | 0.182 | 252.15 | 45.891 |
| % | % | Herramientas | 2 % | 521.056 | 10.421 |
|  |  | Costes directos |  |  | 531.477 |

## Recursos

**mt16avg060k** Ud Amortiguador metálico de muelle
Datos técnicos: Coste energético 0.964 MJ; Emisión de CO2 1.518 kg
Residuos:
- embalaje: re150101 Envases de papel y cartón. (componente de residuo); rendimiento 1.786 kg; Código LER 15 01 01; Masa del elemento 1 kg; Volumen 0.001333 m3
