# Bancada flotante antivibración, de hormigón armado, para apoyo de maquinaria

- Propiedad del archivo: CYPE Ingenieros S.A.
- Formato: FIEBDC-3/2016
- Programa: Generador de precios de la construcción. CYPE Ingenieros, S.A.
- Fecha: 09/04/2024
- Ámbito geográfico: Uruguay
- Divisa: UYU
- Costes indirectos: 3 %
- Gastos generales: 13 %
- Beneficio industrial: 6 %
- IVA: 21 %

## N Aislamientos e impermeabilizaciones

### NC Amortiguación de vibraciones

#### NCB Bancadas flotantes antivibración

**NCB010** Ud Bancada flotante antivibración, de hormigón armado, para apoyo de maquinaria.
Bancada continua flotante antivibración, de hormigón armado, para apoyo de maquinaria, de 150x100x16 cm, compuesta de hormigón H-21, condición de exposición no agresiva, tamaño máximo del agregado 19,0 mm, ámbito de consistencia A-3, premezclado, y vertido con bomba, malla electrosoldada Q 55 250x250 mm de acero AM 500 N, sobre una lámina de espuma de polietileno de alta densidad, de 3 mm de espesor, apoyada sobre paneles antivibración de fibra de vidrio moldeada con ligante sintético, de 50 mm de espesor. Incluso capa separadora de film de polietileno de 0,05 mm de espesor y encofrado perimetral de ladrillo cerámico hueco.
Incluye: Replanteo y trazado de la bancada. Colocación del film de polietileno. Colocación y fijación del encofrado perimetral. Colocación del panel antivibración. Colocación del aislamiento acústico. Colocación de las armaduras con separadores homologados. Vertido y compactación del hormigón. Afinado a la regla y nivelación de la capa de compresión. Curado del hormigón.
Criterio de cómputo de proyecto: Número de unidades previstas, según documentación gráfica de Proyecto.
Criterio de cómputo de obra: Se medirá el número de unidades realmente ejecutadas según especificaciones de Proyecto.

| Código | Ud | Descripción | Rendimiento | Precio | Importe |
|---|---|---|---|---|---|
| mt16png010a | m² | Film de polietileno de 0,05 mm de espesor y 46 g/m² de masa superficial. (material) | 1.575 | 9.89 | 15.577 |
| mt04lvc010h | Ud | Ladrillo cerámico hueco doble, para revestir, 33x16x9 cm, densidad 810 kg/m³. (material) | 14.706 | 17.48 | 257.061 |
| mt08aaa010a | m³ | Agua. (material) | 0.004 | 46 | 0.184 |
| mt09mif010ca | t | Mortero industrial para albañilería, de cemento, color gris, categoría M-5 (resistencia a compresión 5 N/mm²), suministrado en sacos. (material) | 0.012 | 1604.03 | 19.248 |
| mt16pnc020a | m² | Lámina de espuma de polietileno de alta densidad de 3 mm de espesor; proporcionando una reducción del nivel global de presión de ruido de impactos de 16 dB. (material) | 1.575 | 30.47 | 47.990 |
| mt16pnc010a | m | Cinta viscoelástica autoadhesiva, con autoprotección de aluminio, de 50 mm de ancho y de 1,5 mm de espesor, para sellado de juntas. (material) | 0.158 | 46.28 | 7.312 |
| mt16avg070a | Ud | Panel antivibración de fibra de vidrio moldeada con ligante sintético, de 1150x550x50 mm y 2000 kg/cm² de carga máxima a compresión. (material) | 2.609 | 711.07 | 1855.182 |
| mt07ame080bbd | m² | Malla electrosoldada Q 55 separación 250x250 mm, con alambres longitudinales de 4,2 mm de diámetro y alambres transversales de 4,2 mm de diámetro, acero AM 500 N, según IRAM-IAS U 500-06. (material) | 1.65 | 78.31 | 129.212 |
| mt10haf071alc | m³ | Hormigón H-21, condición de exposición no agresiva, tamaño máximo del agregado 19 mm, ámbito de consistencia A-3, premezclado, según CIRSOC 201 1982. (material) | 0.264 | 7202.72 | 1901.518 |
| mq06bhe010 | h | Camión bomba estacionado en obra, para bombeo de hormigón. (maquinaria) | 0.012 | 5919.5 | 71.034 |
| mo042 | h | Oficial en hormigón. (mano de obra) | 0.34 | 377.91 | 128.489 |
| mo089 | h | Medio oficial en hormigón. (mano de obra) | 0.34 | 262.22 | 89.155 |
| mo020 | h | Oficial mampostero de albañil de construcción. (mano de obra) | 0.413 | 363.15 | 149.981 |
| mo113 | h | Peón de albañil de construcción. (mano de obra) | 0.206 | 242.79 | 50.015 |
| mo054 | h | Oficial instalador de aislantes. (mano de obra) | 0.338 | 373.16 | 126.128 |
| mo101 | h | Medio oficial instalador de aislantes. (mano de obra) | 0.169 | 252.15 | 42.613 |
| % | % | Herramientas | 2 % | 4890.699 | 97.814 |
|  |  | Costes directos |  |  | 4988.513 |

Residuos:
- colocación: mt16png010a Film de polietileno de 0,05 mm de espesor y 46 g/m² de masa superficial; factor de residuo 0.06
- colocación: mt04lvc010h Ladrillo cerámico hueco doble, para revestir, 33x16x9 cm, densidad 810 kg/m³; factor de residuo 0.021
- colocación: mt09mif010ca; factor de residuo 0.0189
- colocación: mt16pnc020a; factor de residuo 0.06
- colocación: mt07ame080bbd; factor de residuo 0.0217247

## Recursos

**mt16png010a** m² Film de polietileno de 0,05 mm de espesor y 46 g/m² de masa superficial
Datos técnicos: Coste energético 8.629 MJ; Emisión de CO2 0.339 kg; Código LER 17 06 04; Masa del elemento 0.046 kg; Volumen 0.000077 m3
Residuos:
- embalaje: re170203 Plástico. (componente de residuo); rendimiento 0.024 kg; Código LER 17 02 03; Masa del elemento 1 kg; Volumen 0.001667 m3

**mt04lvc010h** Ud Ladrillo cerámico hueco doble, para revestir, 33x16x9 cm, densidad 810 kg/m³
Datos técnicos: Coste energético 12.918 MJ; Emisión de CO2 0.837 kg; Código LER 17 01 02; Masa del elemento 3.6 kg; Volumen 0.00288 m3
Residuos:
- embalaje: re170201 Madera. (componente de residuo); rendimiento 0.017 kg; Código LER 17 02 01; Masa del elemento 1 kg; Volumen 0.000909 m3
- embalaje: re170203 Plástico; rendimiento 0.001 kg

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera; rendimiento 0.463 kg
- embalaje: re170203 Plástico; rendimiento 0.241 kg

**mt16pnc020a** m² Lámina de espuma de polietileno de alta densidad de 3 mm de espesor; proporcionando una reducción del nivel global de
Datos técnicos: Coste energético 10.548 MJ; Emisión de CO2 0.407 kg; Código LER 17 06 04; Masa del elemento 0.06 kg; Volumen 0.0001 m3
Residuos:
- embalaje: re170203 Plástico; rendimiento 0.024 kg

**mt16avg070a** Ud Panel antivibración de fibra de vidrio moldeada con ligante sintético
Datos técnicos: Coste energético 533.627 MJ; Emisión de CO2 23.257 kg
Residuos:
- embalaje: re150101 Envases de papel y cartón; rendimiento 0.01 kg
- embalaje: re170203 Plástico; rendimiento 0.006 kg

**mt07ame080bbd** m² Malla electrosoldada Q 55 separación 250x250 mm
Datos técnicos: Coste energético 8.749 MJ; Emisión de CO2 0.454 kg; Código LER 17 04 05; Masa del elemento 0.89 kg; Volumen 0.000424 m3

**mt10haf071alc** m³ Hormigón H-21, condición de exposición no agresiva
Datos técnicos: Coste energético 1840.000 MJ; Emisión de CO2 230.000 kg; Código LER 17 01 01; Masa del elemento 2300 kg; Volumen 1.533333 m3
