# Tratamiento de humedades por capilaridad con mortero de cal, en muros

- Propiedad del archivo: CYPE Ingenieros S.A.
- Formato: FIEBDC-3/2016
- Programa: Generador de precios de la construcción. CYPE Ingenieros, S.A.
- Fecha: 09/04/2024
- Ámbito geográfico: Uruguay
- Divisa: UYU
- Costes indirectos: 3 %
- Gastos generales: 13 %
- Beneficio industrial: 6 %
- IVA: 21 %

## N Aislamientos e impermeabilizaciones

### NH Tratamiento de humedades por capilaridad

#### NHM Morteros

**NHM020** m² Tratamiento de humedades por capilaridad con mortero de cal, en muros.
Tratamiento de humedades por capilaridad con dos capas de mortero técnico macroporoso deshumidificante, resistencia a compresión de 1,5 a 5 N/mm², absorción de agua por capilaridad menor de 0,2 kg/m² min½, color blanco, de 30 mm de espesor medio, a buena vista, con acabado liso, aplicado manualmente, en muros.
Criterio de valoración económica: El precio no incluye la eliminación del revestimiento existente ni la realización del revestimiento posterior.
Incluye: Despiece de paños de trabajo. Preparación del mortero. Aplicación del mortero. Realización de juntas y puntos singulares. Ejecución del acabado. Curado del mortero.
Criterio de cómputo de proyecto: Superficie medida según documentación gráfica de Proyecto.
Criterio de cómputo de obra: Se medirá la superficie realmente ejecutada según especificaciones de Proyecto.

| Código | Ud | Descripción | Rendimiento | Precio | Importe |
|---|---|---|---|---|---|
| mt28mco040b | kg | Mortero técnico macroporoso deshumidificante, resistencia a compresión de 1,5 a 5 N/mm², absorción de agua por capilaridad menor de 0,2 kg/m² min½, para uso en interiores o en exteriores, de color blanco, compuesto por cal hidráulica natural con resistencia a compresión de 3,5 a 10 N/mm², puzolanas, aditivos y agregados seleccionados, suministrado en sacos. (material) | 36 | 24.39 | 878.040 |
| mo032 | h | Oficial instalador de material aislante contra humedades. (mano de obra) | 0.539 | 363.15 | 195.738 |
| mo070 | h | Medio oficial instalador de material aislante contra humedades. (mano de obra) | 0.275 | 252.15 | 69.341 |
| % | % | Herramientas | 2 % | 1143.119 | 22.862 |
|  |  | Costes directos |  |  | 1165.981 |
