# Sellado de junta de dilatación con masilla bituminosa premoldeada

- Propiedad del archivo: CYPE Ingenieros S.A.
- Formato: FIEBDC-3/2016
- Programa: Generador de precios de la construcción. CYPE Ingenieros, S.A.
- Fecha: 09/04/2024
- Ámbito geográfico: Uruguay
- Divisa: UYU
- Costes indirectos: 3 %
- Gastos generales: 13 %
- Beneficio industrial: 6 %
- IVA: 21 %

## N Aislamientos e impermeabilizaciones

### NI Impermeabilizaciones

#### NIJ Juntas

**NIJ010** m Sellado de junta de dilatación con masilla bituminosa premoldeada.
Sellado de junta de dilatación de 15 mm de ancho, en paramento horizontal exterior, con cordón de relleno para junta de dilatación, de masilla con base bituminosa tipo BH-II, sobre fondo de juntas para sellado en cordones de polietileno expandido, de 20 mm de diámetro; previa cubrición de la superficie de los flancos de la junta, para mejorar la adherencia de la masilla, con emulsión asfáltica aniónica sin cargas; acabado mediante alisado del material con espátula.
Incluye: Limpieza del soporte. Protección de la superficie contigua a la junta. Relleno del fondo de la junta. Imprimación de los flancos de la junta. Aplicación de la masilla. Alisado final con espátula.
Criterio de cómputo de proyecto: Longitud medida según documentación gráfica de Proyecto.
Criterio de cómputo de obra: Se medirá la longitud realmente ejecutada según especificaciones de Proyecto.

| Código | Ud | Descripción | Rendimiento | Precio | Importe |
|---|---|---|---|---|---|
| mt15sja030bb | m | Fondo de juntas para sellado en cordones de polietileno expandido, de 20 mm de diámetro, para limitar la profundidad de la junta de dilatación. (material) | 1 | 13.12 | 13.120 |
| mt15sja010a | m | Cordón de relleno para junta de dilatación, de masilla con base bituminosa tipo BH-II, de 15 mm de diámetro. (material) | 1.05 | 111.11 | 116.666 |
| mt14iea020a | kg | Emulsión asfáltica aniónica sin cargas. (material) | 0.05 | 110.03 | 5.502 |
| mo112 | h | Peón especializado de albañil de construcción. (mano de obra) | 0.64 | 246.76 | 157.926 |
| % | % | Herramientas | 2 % | 293.214 | 5.864 |
|  |  | Costes directos |  |  | 299.078 |

Residuos:
- colocación: mt15sja030bb; factor de residuo 0.044
- colocación: mt15sja010a Cordón de relleno para junta de dilatación, de masilla con base bituminosa tipo BH-II, de 15 mm de diámetro; factor de residuo 0.06
- colocación: mt14iea020a Emulsión asfáltica aniónica sin cargas; factor de residuo 0.007

## Recursos

**mt15sja030bb** m Fondo de juntas para sellado en cordones de polietileno expandido
Datos técnicos: Coste energético 8.448 MJ; Emisión de CO2 0.033 kg; Código LER 17 02 03; Masa del elemento 0.022 kg; Volumen 0.000037 m3
Residuos:
- embalaje: re170201 Madera. (componente de residuo); rendimiento 0.04 kg; Código LER 17 02 01; Masa del elemento 1 kg; Volumen 0.000909 m3

**mt15sja010a** m Cordón de relleno para junta de dilatación, de masilla con base bituminosa tipo BH-II, de 15 mm de diámetro
Datos técnicos: Coste energético 0.188 MJ; Emisión de CO2 0.051 kg; Código LER 17 03 02; Masa del elemento 0.003 kg; Volumen 0.000003 m3
Residuos:
- embalaje: re150101 Envases de papel y cartón. (componente de residuo); rendimiento 0.058 kg; Código LER 15 01 01; Masa del elemento 1 kg; Volumen 0.001333 m3

**mt14iea020a** kg Emulsión asfáltica aniónica sin cargas
Datos técnicos: Coste energético 31.940 MJ; Emisión de CO2 0.230 kg; Código LER 17 03 02; Masa del elemento 1 kg; Volumen 0.001 m3
