# Impermeabilización líquida de remate superior de antepecho y fachada

- Propiedad del archivo: CYPE Ingenieros S.A.
- Formato: FIEBDC-3/2016
- Programa: Generador de precios de la construcción. CYPE Ingenieros, S.A.
- Fecha: 09/04/2024
- Ámbito geográfico: Uruguay
- Divisa: UYU
- Costes indirectos: 3 %
- Gastos generales: 13 %
- Beneficio industrial: 6 %
- IVA: 21 %

## N Aislamientos e impermeabilizaciones

### NL Impermeabilizaciones líquidas

#### NLF Fachadas

**NLF010** m² Impermeabilización líquida de remate superior de antepecho y fachada.
Impermeabilización líquida de remate superior de antepecho y fachada, con tres manos de revestimiento elástico impermeabilizante, color gris, compuesto de polímeros sintéticos en dispersión, cargas y pigmentos minerales y fibras, 2,25 kg/m².
Criterio de valoración económica: El precio no incluye el elemento de protección.
Incluye: Limpieza y preparación de la superficie. Aplicación del impermeabilizante.
Criterio de cómputo de proyecto: Superficie medida según documentación gráfica de Proyecto.
Criterio de cómputo de obra: Se medirá la superficie realmente ejecutada según especificaciones de Proyecto.

| Código | Ud | Descripción | Rendimiento | Precio | Importe |
|---|---|---|---|---|---|
| mt28mic030b | kg | Revestimiento elástico impermeabilizante, color gris, compuesto de polímeros sintéticos en dispersión, cargas y pigmentos minerales y fibras. (material) | 2.25 | 243.44 | 547.740 |
| mo032 | h | Oficial instalador de material aislante contra humedades. (mano de obra) | 0.124 | 363.15 | 45.031 |
| mo070 | h | Medio oficial instalador de material aislante contra humedades. (mano de obra) | 0.124 | 252.15 | 31.267 |
| % | % | Herramientas | 2 % | 624.038 | 12.481 |
|  |  | Costes directos |  |  | 636.519 |

Residuos:
- colocación: mt28mic030b; factor de residuo 0.035

## Recursos

**mt28mic030b** kg Revestimiento elástico impermeabilizante
Datos técnicos: Coste energético 15.053 MJ; Emisión de CO2 0.575 kg; Código LER 17 09 04; Masa del elemento 1 kg; Volumen 0.000667 m3
Residuos:
- embalaje: re170203 Plástico. (componente de residuo); rendimiento 0.003 kg; Código LER 17 02 03; Masa del elemento 1 kg; Volumen 0.001667 m3
