# Desolidarización y drenaje bajo revestimiento cerámico o de piedra natural, con láminas nodulares de polietileno

- Propiedad del archivo: CYPE Ingenieros S.A.
- Formato: FIEBDC-3/2016
- Programa: Generador de precios de la construcción. CYPE Ingenieros, S.A.
- Fecha: 07/11/2024
- Ámbito geográfico: Uruguay
- Divisa: UYU
- Costes indirectos: 3 %
- Gastos generales: 13 %
- Beneficio industrial: 6 %
- IVA: 21 %

## N Aislamientos e impermeabilizaciones

### NS Desolidarizaciones

#### NSN Suelos

**NSN015** m² Desolidarización y drenaje bajo revestimiento cerámico o de piedra natural, con láminas nodulares de polietileno.
Desolidarización y drenaje bajo revestimiento cerámico o de piedra natural, con lámina drenante de estructura nodular de polietileno, con nódulos de 4 mm de altura, revestida de geotextil no tejido de polipropileno en una de sus caras, fijada al soporte con adhesivo cementoso de fraguado normal, C1, color gris, extendido con llana dentada y sellado de juntas con cinta autoadhesiva.
Incluye: Corte y preparación de la lámina. Extendido del adhesivo cementoso sobre la superficie soporte. Colocación de la lámina. Colocación de la cinta autoadhesiva para sellado de juntas.
Criterio de cómputo de proyecto: Superficie medida según documentación gráfica de Proyecto.
Criterio de cómputo de obra: Se medirá la superficie realmente ejecutada según especificaciones de Proyecto.

| Código | Ud | Descripción | Rendimiento | Precio | Importe |
|---|---|---|---|---|---|
| mt09mcr021g | kg | Adhesivo cementoso de fraguado normal, C1, color gris. (material) | 2 | 10.54 | 21.080 |
| mt15res310a | m² | Lámina drenante de estructura nodular de polietileno, con nódulos de 4 mm de altura, revestida de geotextil no tejido de polipropileno en una de sus caras, suministrada en rollos de 25 m de longitud. (material) | 1.05 | 1164.97 | 1223.219 |
| mt15res315a | m | Cinta autoadhesiva, de 90 mm de ancho, suministrada en rollos de 30 m de longitud. (material) | 0.25 | 385.3 | 96.325 |
| mo029 | h | Oficial aplicador de membranas impermeabilizantes preelaboradas. (mano de obra) | 0.12 | 377.17 | 45.260 |
| mo067 | h | Medio oficial aplicador de membranas impermeabilizantes preelaboradas. (mano de obra) | 0.12 | 261.88 | 31.426 |
| % | % | Herramientas | 2 % | 1417.310 | 28.346 |
|  |  | Costes directos |  |  | 1445.656 |

Residuos:
- colocación: mt09mcr021g Adhesivo cementoso de fraguado normal, C1, color gris; factor de residuo 0.07
- colocación: mt15res315a Cinta autoadhesiva, de 90 mm de ancho, suministrada en rollos de 30 m de longitud; factor de residuo 0.0274074

## Recursos

**mt09mcr021g** kg Adhesivo cementoso de fraguado normal, C1, color gris
Datos técnicos: Coste energético 3.871 MJ; Emisión de CO2 0.344 kg; Código LER 17 09 04; Masa del elemento 1 kg; Volumen 0.000667 m3
Residuos:
- embalaje: re170203 Plástico. (componente de residuo); rendimiento 0.003 kg; Código LER 17 02 03; Masa del elemento 1 kg; Volumen 0.001667 m3

**mt15res315a** m Cinta autoadhesiva, de 90 mm de ancho, suministrada en rollos de 30 m de longitud
Datos técnicos: Coste energético 0.262 MJ; Emisión de CO2 0.013 kg; Código LER 17 02 03; Masa del elemento 0.0027 kg; Volumen 0.000005 m3
