# Encuentro de techo plano transitable, no ventilado con chimenea. Impermeabilización con membranas de poliolefinas

- Propiedad del archivo: CYPE Ingenieros S.A.
- Formato: FIEBDC-3/2016
- Programa: Generador de precios de la construcción. CYPE Ingenieros, S.A.
- Fecha: 07/11/2025
- Ámbito geográfico: Uruguay
- Divisa: UYU
- Costes indirectos: 3 %
- Gastos generales: 13 %
- Beneficio industrial: 6 %
- IVA: 21 %

## Q Techos

### QA Planos transitables, no ventilados

#### QAF Puntos singulares

**QAF039** Ud Encuentro de techo plano transitable, no ventilado con chimenea. Impermeabilización con membranas de poliolefinas.
Encuentro de techo plano transitable, no ventilado, con piso fijo, tipo convencional con chimenea, realizando un rebaje en el soporte alrededor de la chimenea, en el que se recibirá la impermeabilización compuesta por: chimenea, formado por membrana impermeabilizante flexible tipo EVAC de 500x500 mm compuesta de una doble hoja de poliolefina termoplástica con acetato de vinil etileno, con ambas caras revestidas de fibras de poliéster no tejidas, de 0,8 mm de espesor y 625 g/m², con unión termosellada a un tubo de PVC de 50 mm de diámetro y 300 mm de longitud fijada al soporte en toda su superficie con adhesivo a base de poliuretano.
Incluye: Ejecución del rebaje del soporte alrededor de la chimenea. Limpieza y preparación de la superficie. Colocación de la chimenea.
Criterio de cómputo de proyecto: Número de unidades previstas, según documentación gráfica de Proyecto.
Criterio de cómputo de obra: Se medirá el número de unidades realmente ejecutadas según especificaciones de Proyecto.

| Código | Ud | Descripción | Rendimiento | Precio | Importe |
|---|---|---|---|---|---|
| mt15rev170b | kg | Adhesivo a base de poliuretano, color marrón, para el sellado de juntas. (material) | 1 | 1033.46 | 1033.460 |
| mt15rev090a | Ud | Chimenea, formado por membrana impermeabilizante flexible tipo EVAC de 500x500 mm compuesta de una doble hoja de poliolefina termoplástica con acetato de vinil etileno, con ambas caras revestidas de fibras de poliéster no tejidas, de 0,8 mm de espesor y 625 g/m², con unión termosellada a un tubo de PVC de 50 mm de diámetro y 300 mm de longitud. (material) | 1 | 1567.88 | 1567.880 |
| mo029 | h | Oficial aplicador de membranas impermeabilizantes preelaboradas. (mano de obra) | 0.34 | 393.7 | 133.858 |
| mo067 | h | Medio oficial aplicador de membranas impermeabilizantes preelaboradas. (mano de obra) | 0.34 | 273.34 | 92.936 |
| % | % | Herramientas | 2 % | 2828.134 | 56.563 |
|  |  | Costes directos |  |  | 2884.697 |

Residuos:
- colocación: mt15rev170b Adhesivo a base de poliuretano, color marrón, para el sellado de juntas; factor de residuo 0.03
- colocación: mt15rev090a; factor de residuo 0.0691643

## Recursos

**mt15rev170b** kg Adhesivo a base de poliuretano, color marrón, para el sellado de juntas
Datos técnicos: Coste energético 144.222 MJ; Emisión de CO2 7.002 kg; Código LER 17 09 04; Masa del elemento 1 kg; Volumen 0.000667 m3
Residuos:
- embalaje: re150104 Envases metálicos. (componente de residuo); rendimiento 0.003 kg; Código LER 15 01 04; Masa del elemento 1 kg; Volumen 0.001667 m3

**mt15rev090a** Ud Chimenea, formado por membrana impermeabilizante flexible tipo EVAC de 500x500 mm compuesta de una doble hoja de
Datos técnicos: Coste energético 169.894 MJ; Emisión de CO2 3.305 kg; Código LER 17 02 03; Masa del elemento 2.27 kg; Volumen 0.003783 m3
Residuos:
- embalaje: re150104 Envases metálicos; rendimiento 0.006 kg
- embalaje: re170201 Madera. (componente de residuo); rendimiento 0.116 kg; Código LER 17 02 01; Masa del elemento 1 kg; Volumen 0.000909 m3
- embalaje: re170203 Plástico. (componente de residuo); rendimiento 0.01 kg; Código LER 17 02 03; Masa del elemento 1 kg; Volumen 0.001667 m3
