# Reparación puntual de capa de impermeabilización con membrana preelaborada asfáltica, en techo plano, no transitable, autoprotegida

- Propiedad del archivo: CYPE Ingenieros S.A.
- Formato: FIEBDC-3/2016
- Programa: Generador de precios de la construcción. CYPE Ingenieros, S.A.
- Fecha: 07/11/2024
- Ámbito geográfico: Uruguay
- Divisa: UYU
- Costes indirectos: 3 %
- Gastos generales: 13 %
- Beneficio industrial: 6 %
- IVA: 21 %

## Q Techos

### QA Planos transitables, no ventilados

#### QAW Sustituciones

**QAW050** Ud Reparación puntual de capa de impermeabilización con membrana preelaborada asfáltica, en techo plano, no transitable, autoprotegida.
Reparación puntual de capa de impermeabilización con membrana preelaborada asfáltica, en techo plano, no transitable, autoprotegida, mediante la retirada de la lámina deteriorada, de 50x50 cm, y sustitución por impermeabilización monocapa adherida, formada por una membrana preelaborada de betún modificado con elastómero SBS, masa nominal 3 kg/m², con armadura de fieltro de poliéster reforzado y estabilizado de 150 g/m², con autoprotección mineral de color gris totalmente adherida con soplete.
Incluye: Replanteo. Retirada de la lámina deteriorada. Acopio del material retirado. Limpieza y preparación de la superficie. Colocación de la impermeabilización. Limpieza de los restos de obra. Carga manual del material retirado y restos de obra sobre camión o contenedor.
Criterio de cómputo de proyecto: Número de unidades previstas, según documentación gráfica de Proyecto.
Criterio de cómputo de obra: Se medirá el número de unidades realmente ejecutadas según especificaciones de Proyecto.

| Código | Ud | Descripción | Rendimiento | Precio | Importe |
|---|---|---|---|---|---|
| mt14lga010ea | m² | Membrana preelaborada de betún modificado con elastómero SBS, de 3,5 mm de espesor, masa nominal 5 kg/m², con armadura de fieltro de poliéster reforzado y estabilizado de 150 g/m², con autoprotección mineral de color gris. (material) | 0.3 | 471.87 | 141.561 |
| mo029 | h | Oficial aplicador de membranas impermeabilizantes preelaboradas. (mano de obra) | 0.538 | 377.17 | 202.917 |
| mo067 | h | Medio oficial aplicador de membranas impermeabilizantes preelaboradas. (mano de obra) | 0.485 | 261.88 | 127.012 |
| % | % | Herramientas | 2 % | 471.490 | 9.430 |
|  |  | Costes directos |  |  | 480.920 |

Residuos:
- colocación: mt14lga010ea; factor de residuo 0.05691

## Recursos

**mt14lga010ea** m² Membrana preelaborada de betún modificado con elastómero SBS
Datos técnicos: Coste energético 291.019 MJ; Emisión de CO2 8.176 kg; Código LER 17 03 02; Masa del elemento 5 kg; Volumen 0.005 m3
Residuos:
- embalaje: re170203 Plástico. (componente de residuo); rendimiento 0.057 kg; Código LER 17 02 03; Masa del elemento 1 kg; Volumen 0.001667 m3
