# Piezas especiales para techo inclinado de placas asfálticas

- Propiedad del archivo: CYPE Ingenieros S.A.
- Formato: FIEBDC-3/2016
- Programa: Generador de precios de la construcción. CYPE Ingenieros, S.A.
- Fecha: 09/04/2024
- Ámbito geográfico: Uruguay
- Divisa: UYU
- Costes indirectos: 3 %
- Gastos generales: 13 %
- Beneficio industrial: 6 %
- IVA: 21 %

## Q Techos

### QU Componentes de techos inclinados y curvas

#### QUA De placas asfálticas

**QUA012** Ud Piezas especiales para techo inclinado de placas asfálticas.
Claraboya de cúpula practicable parabólica, con apertura proyectante, de 36 cm de ancho, 42 cm de longitud y 15 cm de altura, con placa rectangular de perfil ondulado, de 89x66 cm, para techo inclinado, con una pendiente mayor del 10%. Incluso accesorios de fijación de las piezas a las placas.
Incluye: Replanteo y colocación de las piezas especiales sobre las placas de techo. Fijación de las piezas a las placas.
Criterio de cómputo de proyecto: Número de unidades previstas, según documentación gráfica de Proyecto.
Criterio de cómputo de obra: Se medirá el número de unidades realmente ejecutadas según especificaciones de Proyecto.

| Código | Ud | Descripción | Rendimiento | Precio | Importe |
|---|---|---|---|---|---|
| mt21clo010a | Ud | Claraboya de cúpula practicable parabólica, con apertura proyectante, de 36 cm de ancho, 42 cm de longitud y 15 cm de altura, con placa rectangular de perfil ondulado, de 89x66 cm, para techo de placas asfálticas. (material) | 1 | 4611.51 | 4611.510 |
| mt13lpo052c | Ud | Tornillo autorroscante, para la fijación sobre soporte metálico. (material) | 16 | 3.57 | 57.120 |
| mo051 | h | Oficial montador de cerramientos industriales. (mano de obra) | 0.303 | 373.16 | 113.067 |
| mo098 | h | Medio oficial montador de cerramientos industriales. (mano de obra) | 0.182 | 252.15 | 45.891 |
| % | % | Herramientas | 2 % | 4827.588 | 96.552 |
|  |  | Costes directos |  |  | 4924.140 |

Residuos:
- colocación: mt13lpo052c Tornillo autorroscante, para la fijación sobre soporte metálico; factor de residuo 0.005

## Recursos

**mt13lpo052c** Ud Tornillo autorroscante, para la fijación sobre soporte metálico
Datos técnicos: Coste energético 0.075 MJ; Emisión de CO2 0.005 kg; Código LER 17 04 05; Masa del elemento 0.0076 kg; Volumen 0.000004 m3
Residuos:
- embalaje: re150101 Envases de papel y cartón. (componente de residuo); rendimiento 0.001 kg; Código LER 15 01 01; Masa del elemento 1 kg; Volumen 0.001333 m3
