# Piezas especiales para techo inclinado de fibrocemento sin amianto

- Propiedad del archivo: CYPE Ingenieros S.A.
- Formato: FIEBDC-3/2016
- Programa: Generador de precios de la construcción. CYPE Ingenieros, S.A.
- Fecha: 09/04/2024
- Ámbito geográfico: Uruguay
- Divisa: UYU
- Costes indirectos: 3 %
- Gastos generales: 13 %
- Beneficio industrial: 6 %
- IVA: 21 %

## Q Techos

### QU Componentes de techos inclinados y curvas

#### QUC De placas de fibrocemento sin amianto

**QUC012** Ud Piezas especiales para techo inclinado de fibrocemento sin amianto.
Placa de fibrocemento sin amianto con adaptador para claraboya, color gris, con herrajes, colocada sobre las placas, con un superposición mínimo de 10 cm, para techo inclinado, con una pendiente mayor del 10%. Incluso accesorios de fijación a las placas.
Incluye: Replanteo y colocación de las piezas especiales sobre las placas de techo. Fijación de las piezas a las placas.
Criterio de cómputo de proyecto: Número de unidades previstas, según documentación gráfica de Proyecto.
Criterio de cómputo de obra: Se medirá el número de unidades realmente ejecutadas según especificaciones de Proyecto.

| Código | Ud | Descripción | Rendimiento | Precio | Importe |
|---|---|---|---|---|---|
| mt13eur070c | Ud | Placa de fibrocemento sin amianto con adaptador para claraboya, color gris, con herrajes. (material) | 1 | 5174.27 | 5174.270 |
| mo051 | h | Oficial montador de cerramientos industriales. (mano de obra) | 0.303 | 373.16 | 113.067 |
| mo098 | h | Medio oficial montador de cerramientos industriales. (mano de obra) | 0.182 | 252.15 | 45.891 |
| % | % | Herramientas | 2 % | 5333.228 | 106.665 |
|  |  | Costes directos |  |  | 5439.893 |

Residuos:
- colocación: mt13eur070c Placa de fibrocemento sin amianto con adaptador para claraboya, color gris, con herrajes; factor de residuo 0.0248

## Recursos

**mt13eur070c** Ud Placa de fibrocemento sin amianto con adaptador para claraboya, color gris, con herrajes
Datos técnicos: Coste energético 5.701 MJ; Emisión de CO2 3.845 kg; Código LER 17 01 01; Masa del elemento 24.04 kg; Volumen 0.016027 m3
Residuos:
- embalaje: re170201 Madera. (componente de residuo); rendimiento 0.001 kg; Código LER 17 02 01; Masa del elemento 1 kg; Volumen 0.000909 m3
- embalaje: re170203 Plástico. (componente de residuo); rendimiento 0.05 kg; Código LER 17 02 03; Masa del elemento 1 kg; Volumen 0.001667 m3
