# Piezas especiales para techo inclinado de chapa perfilada de zinc

- Propiedad del archivo: CYPE Ingenieros S.A.
- Formato: FIEBDC-3/2016
- Programa: Generador de precios de la construcción. CYPE Ingenieros, S.A.
- Fecha: 09/04/2024
- Ámbito geográfico: Uruguay
- Divisa: UYU
- Costes indirectos: 3 %
- Gastos generales: 13 %
- Beneficio industrial: 6 %
- IVA: 21 %

## Q Techos

### QU Componentes de techos inclinados y curvas

#### QUZ De bandejas de zinc

**QUZ012** Ud Piezas especiales para techo inclinado de chapa perfilada de zinc.
Sombrerete de zinc, de 80 mm de diámetro y 180 mm de altura, acabado natural, para techo inclinado, con una pendiente mayor del 10%. Colocación en obra: con fijaciones mecánicas.
Incluye: Replanteo y colocación de las piezas especiales. Fijación mecánica.
Criterio de cómputo de proyecto: Número de unidades previstas, según documentación gráfica de Proyecto.
Criterio de cómputo de obra: Se medirá el número de unidades realmente ejecutadas según especificaciones de Proyecto.

| Código | Ud | Descripción | Rendimiento | Precio | Importe |
|---|---|---|---|---|---|
| mt42sva950ja | Ud | Sombrerete de zinc, de 80 mm de diámetro y 180 mm de altura, acabado natural y con una superficie de las aberturas de ventilación de 50 cm²; con accesorios de fijación de las piezas a la cobertura. (material) | 1 | 1958.31 | 1958.310 |
| mo051 | h | Oficial montador de cerramientos industriales. (mano de obra) | 0.243 | 373.16 | 90.678 |
| mo098 | h | Medio oficial montador de cerramientos industriales. (mano de obra) | 0.121 | 252.15 | 30.510 |
| % | % | Herramientas | 2 % | 2079.498 | 41.590 |
|  |  | Costes directos |  |  | 2121.088 |
