# Piezas especiales para techo inclinado de chapa perfilada de zinc

- Propiedad del archivo: CYPE Ingenieros S.A.
- Formato: FIEBDC-3/2016
- Programa: Generador de precios de la construcción. CYPE Ingenieros, S.A.
- Fecha: 09/04/2024
- Ámbito geográfico: Uruguay
- Divisa: UYU
- Costes indirectos: 3 %
- Gastos generales: 13 %
- Beneficio industrial: 6 %
- IVA: 21 %

## Q Techos

### QU Componentes de techos inclinados y curvas

#### QUZ De bandejas de zinc

**QUZ012** Ud Piezas especiales para techo inclinado de chapa perfilada de zinc.
Beata de ventilación triangular, de zinc, de 0,80 mm de espesor, 250 mm de ancho y 260 mm de longitud, acabado prepatinado, color gris, para techo inclinado, con una pendiente mayor del 10%. Colocación en obra: mediante soldadura.
Incluye: Replanteo y colocación de las piezas especiales. Fijación mediante soldadura.
Criterio de cómputo de proyecto: Número de unidades previstas, según documentación gráfica de Proyecto.
Criterio de cómputo de obra: Se medirá el número de unidades realmente ejecutadas según especificaciones de Proyecto.

| Código | Ud | Descripción | Rendimiento | Precio | Importe |
|---|---|---|---|---|---|
| mt42sva940k | Ud | Beata de ventilación triangular, de zinc, de 0,8 mm de espesor, 250 mm de ancho y 260 mm de longitud, acabado prepatinado, color gris y con una superficie de las aberturas de ventilación de 85 cm²; para colocar en obra mediante soldadura. (material) | 1 | 1971.11 | 1971.110 |
| mq08sol020 | h | Equipo y elementos auxiliares para soldadura eléctrica. (maquinaria) | 0.012 | 106.45 | 1.277 |
| mo019 | h | Oficial soldador. (mano de obra) | 0.012 | 367.9 | 4.415 |
| mo051 | h | Oficial montador de cerramientos industriales. (mano de obra) | 0.243 | 373.16 | 90.678 |
| mo098 | h | Medio oficial montador de cerramientos industriales. (mano de obra) | 0.121 | 252.15 | 30.510 |
| % | % | Herramientas | 2 % | 2097.990 | 41.960 |
|  |  | Costes directos |  |  | 2139.950 |
