# Remate de peldaño con revestimiento laminado o de madera, mediante perfil preformado

- Propiedad del archivo: CYPE Ingenieros S.A.
- Formato: FIEBDC-3/2016
- Programa: Generador de precios de la construcción. CYPE Ingenieros, S.A.
- Fecha: 07/11/2025
- Ámbito geográfico: Uruguay
- Divisa: UYU
- Costes indirectos: 3 %
- Gastos generales: 13 %
- Beneficio industrial: 6 %
- IVA: 21 %

## R Revestimientos

### RE Peldaños

#### REA Remates

**REA010** m Remate de peldaño con revestimiento laminado o de madera, mediante perfil preformado.
Remate curvo de peldaño con revestimiento laminado o de madera, mediante perfil de aluminio anodizado, de 14 mm de altura, color champagne, fijado mecánicamente.
Incluye: Limpieza y preparación de la superficie soporte. Replanteo. Corte, colocación y fijación del perfil.
Criterio de cómputo de proyecto: Longitud medida según documentación gráfica de Proyecto.
Criterio de cómputo de obra: Se medirá la longitud realmente ejecutada según especificaciones de Proyecto.

| Código | Ud | Descripción | Rendimiento | Precio | Importe |
|---|---|---|---|---|---|
| mt18rpe020k | m | Perfil de aluminio anodizado, de 14 mm de altura, color champagne, para remate de peldaño con revestimiento laminado o de madera; incluso accesorios de fijación. (material) | 1.05 | 682.78 | 716.919 |
| mo023 | h | Oficial colocador de pisos. (mano de obra) | 0.064 | 393.7 | 25.197 |
| % | % | Herramientas | 2 % | 742.116 | 14.842 |
|  |  | Costes directos |  |  | 756.958 |

Residuos:
- colocación: mt18rpe020k; factor de residuo 0.024

## Recursos

**mt18rpe020k** m Perfil de aluminio anodizado
Datos técnicos: Coste energético 35.303 MJ; Emisión de CO2 2.648 kg; Código LER 17 04 02; Masa del elemento 0.302 kg; Volumen 0.000201 m3
Residuos:
- embalaje: re170203 Plástico. (componente de residuo); rendimiento 0.008 kg; Código LER 17 02 03; Masa del elemento 1 kg; Volumen 0.001667 m3
