# Remate de peldaño con revestimiento flexible o textil, mediante perfil preformado

- Propiedad del archivo: CYPE Ingenieros S.A.
- Formato: FIEBDC-3/2016
- Programa: Generador de precios de la construcción. CYPE Ingenieros, S.A.
- Fecha: 07/11/2025
- Ámbito geográfico: Uruguay
- Divisa: UYU
- Costes indirectos: 3 %
- Gastos generales: 13 %
- Beneficio industrial: 6 %
- IVA: 21 %

## R Revestimientos

### RE Peldaños

#### REA Remates

**REA020** m Remate de peldaño con revestimiento flexible o textil, mediante perfil preformado.
Remate de peldaño con revestimiento flexible o textil, mediante perfil en L de latón, de 30 mm de ancho y 30 mm de altura, con muescas antideslizantes, fijado con adhesivo.
Incluye: Limpieza y preparación de la superficie soporte. Replanteo. Corte, colocación y fijación del perfil.
Criterio de cómputo de proyecto: Longitud medida según documentación gráfica de Proyecto.
Criterio de cómputo de obra: Se medirá la longitud realmente ejecutada según especificaciones de Proyecto.

| Código | Ud | Descripción | Rendimiento | Precio | Importe |
|---|---|---|---|---|---|
| mt18rpe035d | m | Perfil en L de latón, de 30 mm de ancho y 30 mm de altura, con muescas antideslizantes, para remate de peldaño con revestimiento flexible o textil; incluso adhesivo de fijación. (material) | 1.05 | 798.63 | 838.562 |
| mo023 | h | Oficial colocador de pisos. (mano de obra) | 0.064 | 393.7 | 25.197 |
| % | % | Herramientas | 2 % | 863.759 | 17.275 |
|  |  | Costes directos |  |  | 881.034 |

Residuos:
- colocación: mt18rpe035d; factor de residuo 0.024

## Recursos

**mt18rpe035d** m Perfil en L de latón
Datos técnicos: Coste energético 256.603 MJ; Emisión de CO2 17.219 kg; Código LER 17 04 01; Masa del elemento 1.456 kg; Volumen 0.000971 m3
Residuos:
- embalaje: re170203 Plástico. (componente de residuo); rendimiento 0.008 kg; Código LER 17 02 03; Masa del elemento 1 kg; Volumen 0.001667 m3
