# Base de hormigón con cascotes

- Propiedad del archivo: CYPE Ingenieros S.A.
- Formato: FIEBDC-3/2016
- Programa: Generador de precios de la construcción. CYPE Ingenieros, S.A.
- Fecha: 07/11/2024
- Ámbito geográfico: Uruguay
- Divisa: UYU
- Costes indirectos: 3 %
- Gastos generales: 13 %
- Beneficio industrial: 6 %
- IVA: 21 %

## R Revestimientos

### RS Pisos

#### RSB Contrapisos y grandes recrecidos

**RSB016** m² Base de hormigón con cascotes.
Contrapiso, de 8 cm de espesor, de hormigón, confeccionado en obra con cascotes de 12 a 20 mm de diámetro.
Incluye: Replanteo y marcado de niveles. Puesta en obra del hormigón.
Criterio de cómputo de proyecto: Superficie medida según documentación gráfica de Proyecto.
Criterio de cómputo de obra: Se medirá la superficie realmente ejecutada según especificaciones de Proyecto, sin deducir la superficie ocupada por las columnas situados dentro de su perímetro.

| Código | Ud | Descripción | Rendimiento | Precio | Importe |
|---|---|---|---|---|---|
| mt08aaa010a | m³ | Agua. (material) | 0.02 | 46.22 | 0.924 |
| mt01arg000g | m³ | Arena cribada. (material) | 0.071 | 1785.88 | 126.797 |
| mt08cem000g | kg | Cemento gris en sacos. (material) | 22 | 8.86 | 194.920 |
| mt08var110 | m³ | Cascotes de 12 a 20 mm de diámetro. (material) | 0.067 | 939.72 | 62.961 |
| mo020 | h | Oficial mampostero de albañil de construcción. (mano de obra) | 0.217 | 377.17 | 81.846 |
| mo112 | h | Peón especializado de albañil de construcción. (mano de obra) | 0.217 | 256.29 | 55.615 |
| % | % | Herramientas | 2 % | 523.063 | 10.461 |
|  |  | Costes directos |  |  | 533.524 |

Residuos:
- colocación: mt01arg000g Arena cribada; factor de residuo 0.003
- colocación: mt08cem000g Cemento gris en sacos; factor de residuo 0.0063

## Recursos

**mt08aaa010a** m³ Agua
Datos técnicos: Coste energético 60.000 MJ; Emisión de CO2 30.000 kg

**mt01arg000g** m³ Arena cribada
Datos técnicos: Coste energético 146.250 MJ; Emisión de CO2 7.800 kg; Código LER 01 04 09; Masa del elemento 1950 kg; Volumen 1.21875 m3

**mt08cem000g** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
