# Tratamiento de acabado superficial en obra de piso interior de mosaico granítico

- Propiedad del archivo: CYPE Ingenieros S.A.
- Formato: FIEBDC-3/2016
- Programa: Generador de precios de la construcción. CYPE Ingenieros, S.A.
- Fecha: 07/11/2024
- Ámbito geográfico: Uruguay
- Divisa: UYU
- Costes indirectos: 3 %
- Gastos generales: 13 %
- Beneficio industrial: 6 %
- IVA: 21 %

## R Revestimientos

### RS Pisos

#### RSC De mosaicos

**RSC030** m² Tratamiento de acabado superficial en obra de piso interior de mosaico granítico.
Pulido mecánico en obra de piso interior de mosaico granítico, mediante extendido de lechada coloreada con la misma tonalidad de las baldosas; desbastado o rebaje, con una muela basta entre 36 y 60, según el tipo de mosaico granítico y el estado en que se encuentre el suelo; planificado o pulido basto, con abrasivo de grano entre 80 y 120; extendido de una nueva lechada de las mismas características que la primera; y planificado o pulido basto, con abrasivo de grano entre 80 y 120.
Incluye: Preparación y extendido de la lechada. Desbastado o rebaje. Planificado o pulido basto. Extendido de nueva lechada. Afinado. Repaso de los rincones de difícil acceso, con pulidora de mano o fija. Lavado del piso. Evacuación de las aguas sucias. Protección del piso. Retirada y acopio de los restos generados. Carga de los restos generados sobre camión o contenedor.
Criterio de cómputo de proyecto: Superficie medida según documentación gráfica de Proyecto.
Criterio de cómputo de obra: Se medirá la superficie realmente ejecutada según especificaciones de Proyecto.

| Código | Ud | Descripción | Rendimiento | Precio | Importe |
|---|---|---|---|---|---|
| mt18btl100a | kg | Lechada coloreada con la misma tonalidad de las baldosas, para piso de mosaico granítico. (material) | 1.25 | 40.37 | 50.463 |
| mq08war150 | h | Pulidora para pisos de piedra natural o de mosaico granítico, compuesta por platos giratorios a los que se acoplan una serie de muelas abrasivas, refrigeradas con agua. (maquinaria) | 0.255 | 146.71 | 37.411 |
| mo037 | h | Oficial pulidor de pisos de pisos. (mano de obra) | 0.29 | 377.17 | 109.379 |
| mo075 | h | Medio oficial pulidor de pisos de pisos. (mano de obra) | 0.066 | 261.88 | 17.284 |
| % | % | Herramientas | 2 % | 214.537 | 4.291 |
|  |  | Costes directos |  |  | 218.828 |

Residuos:
- colocación: mt18btl100a Lechada coloreada con la misma tonalidad de las baldosas, para piso de mosaico granítico; factor de residuo 0.03875

## Recursos

**mt18btl100a** kg Lechada coloreada con la misma tonalidad de las baldosas, para piso de mosaico granítico
Datos técnicos: Coste energético 0.262 MJ; Emisión de CO2 0.013 kg; Código LER 17 09 04; Masa del elemento 1 kg; Volumen 0.000667 m3
Residuos:
- embalaje: re170203 Plástico. (componente de residuo); rendimiento 0.003 kg; Código LER 17 02 03; Masa del elemento 1 kg; Volumen 0.001667 m3
