# Zócalo de hormigón polímero

- Propiedad del archivo: CYPE Ingenieros S.A.
- Formato: FIEBDC-3/2016
- Programa: Generador de precios de la construcción. CYPE Ingenieros, S.A.
- Fecha: 09/04/2024
- Ámbito geográfico: Uruguay
- Divisa: UYU
- Costes indirectos: 3 %
- Gastos generales: 13 %
- Beneficio industrial: 6 %
- IVA: 21 %

## R Revestimientos

### RS Pisos

#### RSD Complementos para pisos

**RSD020** m Zócalo de hormigón polímero.
Zócalo de hormigón polímero, de 94x7 mm, acabado brillante, formado por arena de mármol y resina de poliéster. COLOCACIÓN: con adhesivo cementoso flexible y de gran adherencia, C2 S2. REJUNTADO: con masilla de poliuretano impermeable.
Incluye: Replanteo. Corte. Colocación del zócalo. Rejuntado. Resolución de esquinas y encuentros. Limpieza final.
Criterio de cómputo de proyecto: Longitud medida según documentación gráfica de Proyecto, sin incluir huecos de puertas. No se ha incrementado el metraje por roturas y recortes, ya que en la descomposición se ha considerado un 5% más de piezas.
Criterio de cómputo de obra: Se medirá la longitud realmente ejecutada según especificaciones de Proyecto.

| Código | Ud | Descripción | Rendimiento | Precio | Importe |
|---|---|---|---|---|---|
| mt20wwa040 | kg | Adhesivo cementoso flexible y de gran adherencia, C2 S2. (material) | 0.1 | 17.46 | 1.746 |
| mt18rpp100c | m | Zócalo de hormigón polímero, de 94x7 mm, acabado brillante, formado por arena de mármol y resina de poliéster. (material) | 1.05 | 261.96 | 275.058 |
| mt20wwa035 | Ud | Cartucho de 250 cm³ de imprimación para masillas. (material) | 0.01 | 186.87 | 1.869 |
| mt20wwa030 | Ud | Cartucho de 310 cm³ de masilla de poliuretano impermeable. (material) | 0.02 | 255.68 | 5.114 |
| mo023 | h | Oficial colocador de pisos. (mano de obra) | 0.198 | 363.15 | 71.904 |
| % | % | Herramientas | 2 % | 355.691 | 7.114 |
|  |  | Costes directos |  |  | 362.805 |

Residuos:
- colocación: mt20wwa040 Adhesivo cementoso flexible y de gran adherencia, C2 S2; factor de residuo 0.07
- colocación: mt20wwa030 Cartucho de 310 cm³ de masilla de poliuretano impermeable; factor de residuo 0.06

## Recursos

**mt20wwa040** kg Adhesivo cementoso flexible y de gran adherencia, C2 S2
Datos técnicos: Coste energético 4.091 MJ; Emisión de CO2 0.394 kg; Código LER 17 09 04; Masa del elemento 1 kg; Volumen 0.000667 m3
Residuos:
- embalaje: re170203 Plástico. (componente de residuo); rendimiento 0.003 kg; Código LER 17 02 03; Masa del elemento 1 kg; Volumen 0.001667 m3

**mt18rpp100c** m Zócalo de hormigón polímero, de 94x7 mm, acabado brillante, formado por arena de mármol y resina de poliéster
Datos técnicos: Coste energético 13.699 MJ; Emisión de CO2 0.523 kg
Residuos:
- embalaje: re170203 Plástico; rendimiento 0.002 kg

**mt20wwa030** Ud Cartucho de 310 cm³ de masilla de poliuretano impermeable
Datos técnicos: Coste energético 12.716 MJ; Emisión de CO2 0.628 kg; Código LER 17 09 04; Masa del elemento 0.021 kg; Volumen 0.000014 m3
Residuos:
- embalaje: re170203 Plástico; rendimiento 0.1 kg
