# Eliminación de juntas de piso

- Propiedad del archivo: CYPE Ingenieros S.A.
- Formato: FIEBDC-3/2016
- Programa: Generador de precios de la construcción. CYPE Ingenieros, S.A.
- Fecha: 07/11/2024
- Ámbito geográfico: Uruguay
- Divisa: UYU
- Costes indirectos: 3 %
- Gastos generales: 13 %
- Beneficio industrial: 6 %
- IVA: 21 %

## R Revestimientos

### RS Pisos

#### RSK Preparación de la superficie

**RSK040** m² Eliminación de juntas de piso.
Eliminación en piso cerámico del material existente en las juntas, con medios manuales, en una profundidad suficiente para garantizar la adherencia con el nuevo material. Incluso retirada del material disgregado mediante brocha o cepillo, soplado con equipo de aire a presión para la eliminación de los restos, acopio y retirada de los mismos y limpieza final.
Incluye: Vaciado de las juntas. Retirada del material. Soplado con equipo de aire a presión. Retirada de restos. Limpieza final.
Criterio de cómputo de proyecto: Superficie medida según documentación gráfica de Proyecto.
Criterio de cómputo de obra: Se medirá la superficie realmente ejecutada según especificaciones de Proyecto.

| Código | Ud | Descripción | Rendimiento | Precio | Importe |
|---|---|---|---|---|---|
| mq08lch030 | h | Equipo de chorro de aire a presión. (maquinaria) | 0.058 | 100.75 | 5.844 |
| mo077 | h | Medio oficial mampostero de albañil de construcción. (mano de obra) | 0.329 | 261.88 | 86.159 |
| % | % | Herramientas | 2 % | 92.003 | 1.840 |
|  |  | Costes directos |  |  | 93.843 |
