# Zócalo laminado

- Propiedad del archivo: CYPE Ingenieros S.A.
- Formato: FIEBDC-3/2016
- Programa: Generador de precios de la construcción. CYPE Ingenieros, S.A.
- Fecha: 07/11/2024
- Ámbito geográfico: Uruguay
- Divisa: UYU
- Costes indirectos: 3 %
- Gastos generales: 13 %
- Beneficio industrial: 6 %
- IVA: 21 %

## R Revestimientos

### RS Pisos

#### RSL Laminados

**RSL020** m Zócalo laminado.
Zócalo de MDF, de 90x18 mm, recubierto con una lámina plástica de imitación de madera, color a elegir, fijado al paramento mediante adhesivo.
Incluye: Replanteo. Corte de las piezas. Fijación de las piezas sobre el paramento. Resolución de esquinas y encuentros.
Criterio de cómputo de proyecto: Longitud medida según documentación gráfica de Proyecto, sin incluir huecos de puertas. No se ha incrementado el metraje por roturas y recortes, ya que en la descomposición se ha considerado un 5% más de piezas.
Criterio de cómputo de obra: Se medirá la longitud realmente ejecutada según especificaciones de Proyecto.

| Código | Ud | Descripción | Rendimiento | Precio | Importe |
|---|---|---|---|---|---|
| mt18rma040f | m | Zócalo de MDF, de 90x18 mm, recubierto con una lámina plástica de imitación de madera, color a elegir, y resistencia a la abrasión AC3. (material) | 1.05 | 184.3 | 193.515 |
| mt18mva070 | l | Adhesivo, para interiores con presencia de humedad persistente y exteriores a la intemperie. (material) | 0.05 | 126.03 | 6.302 |
| mo028 | h | Oficial instalador de pisos laminados. (mano de obra) | 0.132 | 377.17 | 49.786 |
| % | % | Herramientas | 2 % | 249.603 | 4.992 |
|  |  | Costes directos |  |  | 254.595 |

Residuos:
- colocación: mt18rma040f; factor de residuo 0.0114687
- colocación: mt18mva070 Adhesivo, para interiores con presencia de humedad persistente y exteriores a la intemperie; factor de residuo 0.06

## Recursos

**mt18rma040f** m Zócalo de MDF, de 90x18 mm
Datos técnicos: Coste energético 63.123 MJ; Emisión de CO2 -0.850 kg; Código LER 17 02 01; Masa del elemento 0.463 kg; Volumen 0.000421 m3
Residuos:
- embalaje: re170203 Plástico. (componente de residuo); rendimiento 0.002 kg; Código LER 17 02 03; Masa del elemento 1 kg; Volumen 0.001667 m3

**mt18mva070** l Adhesivo, para interiores con presencia de humedad persistente y exteriores a la intemperie
Datos técnicos: Coste energético 0.413 MJ; Emisión de CO2 0.021 kg; Código LER 17 09 04; Masa del elemento 1.2 kg; Volumen 0.0008 m3
Residuos:
- embalaje: re150104 Envases metálicos. (componente de residuo); rendimiento 0.042 kg; Código LER 15 01 04; Masa del elemento 1 kg; Volumen 0.001667 m3
