# Encuentro de cielorraso continuo de placas de yeso con paramento vertical

- Propiedad del archivo: CYPE Ingenieros S.A.
- Formato: FIEBDC-3/2016
- Programa: Generador de precios de la construcción. CYPE Ingenieros, S.A.
- Fecha: 09/04/2024
- Ámbito geográfico: Uruguay
- Divisa: UYU
- Costes indirectos: 3 %
- Gastos generales: 13 %
- Beneficio industrial: 6 %
- IVA: 21 %

## R Revestimientos

### RT Cielorrasos en interiores

#### RTA Continuos, de placas de yeso

**RTA022** m Encuentro de cielorraso continuo de placas de yeso con paramento vertical.
Formación de encuentro entre el cielorraso continuo de placas de yeso y el paramento vertical, mediante la fijación al paramento de moldura prefabricada de yeso de 6x6 cm, para apoyo perimetral de las placas; dejando una separación mínima de 5 mm entre las placas y el paramento. Incluso cola para yeso para la fijación de las piezas.
Incluye: Replanteo y trazado en el paramento. Presentación y corte de las piezas. Humectación de la base de fijación. Extendido de la cola. Colocación y rejuntado de las piezas. Repaso de encuentros entre piezas, esquinas y rincones.
Criterio de cómputo de proyecto: Longitud medida según documentación gráfica de Proyecto.
Criterio de cómputo de obra: Se medirá la longitud realmente ejecutada según especificaciones de Proyecto.

| Código | Ud | Descripción | Rendimiento | Precio | Importe |
|---|---|---|---|---|---|
| mt09eyc030 | kg | Cola para yeso. (material) | 0.15 | 10.5 | 1.575 |
| mt12fre010ag | m | Moldura de yeso, de 6x6 cm, para solución perimetral de cielorraso. (material) | 1.1 | 70.91 | 78.001 |
| mo035 | h | Oficial colocador de cielorrasos continuos con moldura. (mano de obra) | 0.167 | 363.15 | 60.646 |
| mo117 | h | Peón colocador de cielorrasos continuos con moldura. (mano de obra) | 0.167 | 242.79 | 40.546 |
| % | % | Herramientas | 2 % | 180.768 | 3.615 |
|  |  | Costes directos |  |  | 184.383 |

Residuos:
- colocación: mt12fre010ag Moldura de yeso, de 6x6 cm, para solución perimetral de cielorraso; factor de residuo 0.0164374

## Recursos

**mt12fre010ag** m Moldura de yeso, de 6x6 cm, para solución perimetral de cielorraso
Datos técnicos: Coste energético 6.547 MJ; Emisión de CO2 0.291 kg; Código LER 17 08 02; Masa del elemento 1.9 kg; Volumen 0.0019 m3
Residuos:
- embalaje: re170203 Plástico. (componente de residuo); rendimiento 0.001 kg; Código LER 17 02 03; Masa del elemento 1 kg; Volumen 0.001667 m3
